# Dach-und Fachsanierung Schalthaus Kokerei Hansa
Leistungsbeschreibung (GAEB DA XML 3.3, DA81)
Projekt: JUZ_KOK
Währung: EUR
Auftraggeber: Stiftung Industriedenkmalpflege und Gesc, Emscherallee 11, 44369 Dortmund
Erstellt mit: 5 260518, NOVA AVA, 20.05.2026

## Ausschreibungsgegenstand + Ausführungszeitraum
AUSSCHREIBUNGSGEGENSTAND

Ausgeschrieben sind die Fenster- und Außentürarbeiten aus Stahl am ehemaligen Schalthaus der Kokerei Hansa in Dortmund. Die Maßnahmen erfolgen im Bestand im Rahmen einer denkmalgerechten Umnutzung des Gebäudes.
Die Leistungen umfassen Besschlagarbeiten gemäß DIN 18357 (VOB/C), Metallbauarbeiten gemäß DIN 18360 (VOB/C) sowie Verglasungsarbeiten gemäß DIN 18361.

Leistungsumfang (Kurzüberblick):
- Einrichtung, Vorhaltung und Räumung der Baustelle für Fenster- und Außentürarbeiten
- Bestandsaufmaß sowie Erstellung von Montage-, Werk- und Konstruktionsplänen mit Beachtung der Barrierefreiheit für Rollstuhlfahrer, statisch relevante Elemente werden durch den AN eigenständig geregelt
- Lieferung, Fertigung und Montage von Fenster- und Türelementen aus Stahl einschließlich sämtlicher Beschläge, Obentürschließer, Panikbeschläge und Drehantriebe
- Lieferung, Fertigung und Montage von Lüftungsgittern mit Insektenschutz und Wellengitter als Einbruchschutz vor den Fenster- und Lüftungsöffnungen im Untergeschoss
- Verankerung der Elemente verdecktliegend ohne sichtbare Befestigungsmittel im Ansichtsbereich ausführen, Innenmauerwerk teilweise Sichtmauerwerk, teilweise Putz
- Das Einsetzen und das Abdichten aller Glasscheiben und Ausfachungen
- Arbeiten gemäß statischer Planung und Ausführungszeichnungen
- Ausführung der Fenster- und Türelemente mit Beachtung des Wärme- und Schallschutznachweis

Besondere Randbedingungen:
- Ausführung unter denkmalpflegerischen Vorgaben
- Beengte Baustellenverhältnisse/Zufahrten
- Koordination mit Bauleitung, Bauphysik und SiGeKo

Bauseits erfolgte Rückbauarbeiten:
- Rückbau der vorhandenen Glasbausteine in den Fensteröffnungen
- Prov. Schließung der Fensteröffnungen durch OSB-Platten
Bis zur endgültigen Montage der Fensterelemente sind die Öffnungen täglich vor Arbeitsende gegen unbefugten Zugang zu sichern!

LAGE
Kokerei Hansa (Schalthaus Süd)
Emscherallee 11,44369 Dortmund

AUFTRAGGEBER/IN:
Stiftung Industriedenkmalpflege und Geschichtskultur
Emscherallee 11, 44369 Dortmund
Ansprechpartnerin: Dipl.-Ing. S. Naaf / Fon +49 231 93 11 22-58

AUSFÜHRUNGSZEITRAUM :
Termine Bauzeitenplan einschl. Vorbereitung: 04.08. -13.10.2026

## Allgemeine Baubeschreibung und Umlagekosten
ALLGEMEINE BAUBESCHREIBUNG
Das ehemalige Schalthaus der Kokerei Hansa in Dortmund-Huckarde, ein Massivbau aus Ziegelmauerwerk, wird einer neuen Nutzung als Jugendzentrum zugeführt. Das in den 1960er Jahren errichtete Gebäude verfügt über eine Perfekta-Decke über dem Erdgeschoss sowie eine Stahlbetondecke mit ehemaligen Versorgungsöffnungen über dem Untergeschoss. Obwohl das Schalthaus selbst nicht unter Denkmalschutz steht, wird es aufgrund des Ensembleschutzes der gesamten Kokereianlage wie ein Denkmal behandelt und die Umbaumaßnahmen werden in enger Abstimmung mit der unteren Denkmalbehörde durchgeführt.  Denkmalpflegerisch ist es als schützenswerte Bausubstanz eingestuft. Bei allen baulichen Eingriffen ist die Erhaltung der historischen Bausubstanz sowie deren sichtbare Alterungs- und Gebrauchsspuren zu beachten. Arbeiten sind mit größter Sorgfalt und in Abstimmung mit der Bauleitung und ggf. der Denkmalpflege durchzuführen.
Die Kokerei Hansa, errichtet zwischen 1927 und 1928, zählt zu den bedeutenden Industriedenkmalen Nordrhein-Westfalens und ist ein zentraler Bestandteil der Route der Industriekultur. Nach ihrer Stilllegung im Jahr 1992 wurde die Anlage unter Denkmalschutz gestellt, in großen Teilen bereits saniert und dient mittlerweile als Veranstaltungsort für kulturelle Ereignisse sowie als außerschulischer Lernort.
Die geplante Umnutzung des Schalthauses zu einem Jugendzentrum ist Teil der Bemühungen, das Industriedenkmal einer sinnvollen neuen Nutzung zuzuführen und gleichzeitig die historische Substanz zu erhalten. Die Stadt Dortmund wird das zukünftige Jugendzentrum betreiben, wobei die denkmalgerechte Sanierung und Umnutzung des Gebäudes im Fokus stehen. Durch die Integration des Jugendzentrums in das Ensemble der Kokerei Hansa wird Jugendlichen die Möglichkeit geboten, in einem historischen Umfeld vielfältige Bildungsangebote wahrzunehmen. Dies fördert nicht nur das Verständnis für die industrielle Vergangenheit der Region, sondern ermöglicht auch eine aktive Teilnahme an der Gestaltung des Strukturwandels im Ruhrgebiet.

Das Bauvorhaben ist zugleich ein Bestandteil der Maßnahmen zur Vorbereitung der Internationalen Gartenausstellung (IGA) 2027, die unter dem Leitgedanken „Wie wollen wir morgen leben?“ im Ruhrgebiet stattfindet. Die Kokerei Hansa fungiert dabei als einer der zentralen Standorte der IGA und wird bis 2027 umfassend weiterentwickelt. Ziel ist es, das Gelände zu einem zukunftsorientierten Erlebnis-, Kultur- und Bildungsort zu transformieren. Neben dem Umbau des Schalthauses entstehen u.a. weitere Projekte wie der Umbau eines Magazins zum Eingangsgebäude, der denkmalgerechten Sanierung und Ertüchtigung des ehemaligen Labors und der Lehrwerkstätten, sowie diversen Sanierung-, Sicherung- oder sonstigen Projekten für das IGA-Jahr.

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KENNDATEN DES GEBÄUDE
Das Gebäude umfasst insgesamt rund 210 qm Nutzfläche im Erdgeschoss. Das Untergeschoss bleibt auf wenige Technikflächen ohne Nutzung. Die Bruttogrundfläche beläuft sich au ca. 500 qm mit einem Bruttorauminhalt von ca. 1740 cbm.

UMLAGEKOSTEN UND GEWÄHRLEISTUNG

Bauleistungsversicherung
Der Bauherr schließt eine Bauleistungsversicherung ab. Für diese wird eine Pauschale von 0,4% erhoben.

Bauwasser/Baustrom:
Vom Auftraggeber werden folgende Umlagekosten erhoben. Bauwasser und Baustrom jeweils mit einer Pauschalen von 0,4%.

Gewährleistung / Sicherheitseinbehalt
Für sämtliche Leistungen dieses Leistungsverzeichnisses gelten die Bestimmungen der VOB/B in der jeweils gültigen Fassung. Die Gewährleistungsfrist beträgt 4 Jahre gemäß § 13 VOB/B. Der Auftraggeber behält sich vor, zur Sicherung der Mängelansprüche einen Gewährleistungseinbehalt in Höhe von 5 % der Abrechnungssumme vorzunehmen. Der Einbehalt kann auf Wunsch des Auftragnehmers durch eine unbefristete, selbstschuldnerische Bürgschaft eines in der EU zugelassenen Kreditinstituts abgelöst werden.

## Auftragsanforderungen
1.0 Angaben zur Baustelle
1.1 Objektstandort
Das Schalthaus der Kokerei Hansa befindet sich unterhalb des Kokerei-Geländes direkt an der Emscherallee zwischen dem Parkplatz P2 und den Gebäuden Emscherallee Nr. 23+25.
Die Baustellenzufahrten erfolgt über den Parkplatz P2 an der Emscherallee. Eingabe fürs NAVI Emscherallee Nr. 25
Die Kokerei Hansa ist ein öffentlich zugängliches Industriedenkmal und wird regelmäßig von Besuchern aufgesucht. Darüber hinaus finden auf dem Gelände Veranstaltungen verschiedenster Art statt, wobei größere Veranstaltungen vorrangig an Wochenenden durchgeführt werden. Zudem befinden sich auf dem Gelände mehrere, teils parallel verlaufende Baustellen. Der AN hat seine Arbeiten so zu organisieren, dass die Sicherheit und ungestörte Nutzung für Besucher, Veranstaltungsabläufe sowie andere Baustellen und deren Verkehre jederzeit gewährleistet sind. Insbesondere ist auf eine kooperative Abstimmung mit der Bauleitung und ggf. den weiteren Beteiligten zu achten.
Bei größeren Veranstaltungen kann es zu Beeinträchtigung der Zufahrten kommen.
1.2 Baustelleneinrichtung / Baustellenzufahrt
Lage und Ausmaß der dem AN für die Ausführung seiner Leistungen zur Benutzung überlassenen Flächen sind mit der Bauleitung abzustimmen und freigeben zu lassen.
Jegliche Baustelleneinrichtungskosten, Transport- und Logistikkosten, die zur mängelfreien Erbringung der auszuführenden Arbeiten erforderlich sind, sind vom AN in den Einheitspreisen zu berücksichtigen.
Darüber hinaus sind alle sonstigen und nicht ausdrücklich genannten Einrichtungen, soweit sie nicht in den Nebenleistungen enthalten sind, vom Bieter aber als erforderlich angesehen werden, in die Kalkulation der jeweiligen Positionen einzubeziehen.
Für die Baustelleneinrichtung werden auf dem Grundstück Flächen zur Verfügung gestellt.
Die Plätze für Personal-, Geräte- und Schuttcontainer müssen jeweils mit der Bauleitung vor Aufstellung festgelegt werden.
Bei der Erstellung von Tagesunterkünften sind die Arbeitsstättenverordnung und die dazu erlassenen Richtlinien zu beachten. Das Aufstellen von Wohnunterkünften auf dem Baugrundstück ist nicht erlaubt. Ebenfalls ist das Parken mit privatem PKW auf dem Baugelände verboten. Für Firmenwagen sind nur begrenzt Parkflächen vorhanden. Benötigt der AN eigene Lagerräume, so hat er entsprechende Materialcontainer aufzustellen.
Diese Räume müssen für den AG und seine Beauftragten jederzeit zugänglich sein.
Vom AN sind innerhalb von zwei Wochen nach Auftragserteilung Angaben zur Baustelleneinrichtung mit dem erforderlichen Platzbedarf des AN zur Prüfung und Bestätigung in Form einer Baustelleneinrichtung vorzulegen.
Das auf der Rückseite des Schalthauses gelegene Regenrückhaltebecken darf aus Gründen des Bauwerksschutzes nicht mit Fahrzeugen befahren werden. Sollte ein Materialtransport über diesen Bereich aus baubetrieblichen Gründen erforderlich sein, ist dies zwingend im Vorfeld mit der Bauleitung sowie dem Auftraggeber abzustimmen und schriftlich freigeben zu lassen. Jegliche daraus resultierenden Kompensationsmaßnahmen, wie etwa bauliche Sicherungen, Schutzvorkehrungen oder Wiederherstellungen, sind vom Auftragnehmer eigenverantwortlich zu planen und auszuführen.
1.3 Baustellenbesichtigung
Es wird empfohlen, vor Abgabe des Angebotes die Baustelle zu besichtigen, sich mit den örtlichen Gegebenheiten vertraut zu machen und sich umfassende Kenntnisse über Lage, Zustand, Platzsituation, Zufahrt und alle weiteren, die Kalkulation beeinflussenden Faktoren zu verschaffen. Für Besichtigungen des Gebäudes ist eine Anmeldung  (Fr. Naaf / +49 231 93 11 22-58 ) erforderlich. Teile des außengländes sind von der Emscherallee einsichtig. Die Besichtigung des rückwärtigen Außenbereich ist nach Anmeldung am Infopoint der Kokerei Hansa möglich.
1.4 Baustrom und Bauwasser
Baustrom und -wasser wird für die Bauzeit zentral hergestellt und vorgehalten. Die Verteilung obliegt dem AN.
1.5 Arbeitszeit, Lärm und Geräuschemissionen
Die Arbeiten sind während der gesetzlichen Arbeitszeiten auszuführen.
Es sind emmisionsarme und erschütterungsarme Verfahren einzusetzen. Arbeiten mit hoher Vibrations- oder Lärmfrequenz dürfen nur nach Freigabe durch die Bauleitung erfolgen. Die Verwendung von Hochdruckreinigern, Sandstrahlen, Trockeneisstrahlen u. ä. ist ohne ausdrückliche Freigabe unzulässig.
1.6 Schutzmaßnahmen
Es ist Leistungsbestandteil des AN, Schutzmaßnahmen an die vorhandene Bausubstanz oder an Vorgewerken zu erbringen, die erforderlich sind, um das vertragliche Soll zu erfüllen. Besonders schützenswerte Oberflächen (z. B. Sichtmauerwerk,vorhandener Estrich) sind vor jeglicher mechanischer Beanspruchung zu sichern. Abdeckmaterialien müssen atmungsaktiv und rückstandsfrei entfernbar sein (z. B. Filz, Gewebevlies, lösemittelfreie Abdeckfolien).
1.7 Gerüste / andere Sicherheitseinrichtungen
Der AN muss alle Gerüste, Absturzsicherungen sowie alle anderen Schutzmaßnahmen, die für eine sichere Erbringung seiner Leistungen erforderlich sind, in die Baustellengemeinkosten einkalkulieren, sofern keine besonderen Positionen ausgeschrieben sind oder vorhandene Gerüste in einzelnen Positionen aufgeführt werden.
Das Umsetzen eines ggf. notwendigen Rollgerüsts innerhalb eines Geschoss wird nicht vergütet.
Bei der Positionierung der Rollgerüst ist darauf zu achten, dass die Stellung immer auf Estrich/Betondecke erfolgt. Eine Stellung, auch nur einseitig auf die provisorisch geschlossenen Versorgungsöffnungen in der Decke über UG ist nicht erlaubt.
1.8 Schutz der vorhandenen Bebauung
Für bauliche Maßnahmen / Eingriffe an öffentlichen Straßen und Gehwegen, wie z.B. das Aufnehmen von Gehwegplatten, Bordsteinen etc. sind vom AN entsprechende Genehmigungen einzuholen. Die Kosten für die Genehmigungen, Nutzung und ordnungsgemäßer Wiederherstellung gehen zu Lasten des AN und sind in die Einheitspreise einzukalkulieren.
1.9. Besondere örtliche Gegebenheiten - Trafo und Schaltraum (Anbau)
Direkt an das zu sanierende Gebäude schließt ein Anbau sowie unmittelbar daneben ein kleines Trafogebäude an. Im Anbau befindet sich der Schaltraum, über den ein Großteil des Kokereigeländes gesteuert wird; die Versorgung dieses Schaltraums erfolgt über den angrenzenden Trafo. Aufgrund der sicherheitsrelevanten Funktionen dieser Einrichtungen ist bei allen Arbeiten besondere Sorgfalt walten zu lassen. Auf die bestehenden technischen Anlagen ist Rücksicht zu nehmen, und deren Betrieb darf zu keiner Zeit beeinträchtigt werden.
1.10 Baustellenbewachung
Seitens des Auftraggebers wurde eine Kameraüberwachung der Baustelle installiert. Diese überwacht den Bereich am Fassadengerüst von 18 Uhr abends bis 5 Uhr morgens. Der AN hat seine Leistungen, Geräte, Werkzeuge, Materialien oder ähnliches vor Beschädigung und Diebstahl eigenverantwortlich zu schützen. Der AG haftet nicht für Diebstähle, Sachbeschädigung oder Schäden an den Leistungen des AN.
1.11 Abschließen der Baustelle
Der AN verpflichtet sich, die Baustelle, sofern er diese als letzter verlässt, zu verschließen und den Verschluss zu dokumentieren.
1.12 Baustellensprache
Die Baustellensprache ist deutsch. Der AN verpflichtet sich, an der Baustelle ständig eine Aufsichtsperson mit guten Fachkenntnissen und Erfahrungen für die beauftragten Arbeiten vorzuhalten. Diese Person muss die Fachkenntnisse nachweisen können und sicher im Umgang mit der deutschen Sprache in Wort und Schrift sein.
1.13 Baustellenbesprechungen
Der AN hat an den wöchentlichen Baustellenbesprechungen während der Vertragslaufzeit teilzunehmen.
Sofern der AN einen Vertreter zur Baustellenbesprechung entsendet, muss dieser handlungs- und entscheidungsbevollmächtigt sein. Die Anwesenheit an den Baustellenbesprechungen wird nicht gesondert vergütet. Sollte der AN nicht an einer Baustellenbesprechung teilnehmen, berechtigt dies den AG, einen Rechnungsabzug in Höhe des Stundenverrechnungssatzes eines Facharbeiters multipliziert mit der Besprechungsdauer vorzunehmen.
1.14 Arbeitsbereiche
Die Arbeitsbereiche des AN müssen bis zum Abschluss der Arbeiten ausreichend abgesperrt sein.
Alle erforderlichen Sicherheitsmaßnahmen (auch während der Dunkelheit) müssen vom AN getroffen werden. Sollten bauablaufbedingt Absperrungen, Gerüste o.ä. demontiert werden müssen, sind vorab die Bauleitung und der SiGeKo zu informieren. Nach Abschluss der Arbeiten oder zum Arbeitsende sind entsprechende Vorrichtungen wieder zu montieren.
Die Arbeitsbereiche des AN und alle übrigen benutzten Flächen sind sauber zu halten, die Arbeitsbereiche sind nach Abschluss der Arbeiten bzw. Räumung der Baustelle erforderlichenfalls in den vorherigen Stand zu versetzen.
1.15 Schutzmaßnahmen und Verunreinigungen
Der AN hat alle zur Sicherung der Baustelle, der Nachbarbebauung, der übrigen Bauteile und seiner Leistungen erforderlichen Maßnahmen zum Schutz gegen Beschädigungen, Gefahren und Verunreinigungen unter voller eigener Verantwortung durchzuführen.
Eventuell trotzdem auftretende Beschädigungen oder Verschmutzungen sind sofort zu beseitigen.
Bei fruchtloser Abmahnung werden Schäden, Verunreinigungen etc. auf Kosten des Verursachers beseitigt.
1.16 Baustellenreinigung
Abfallschutt und Müll hat jeder AN täglich eigenverantwortlich zu entsorgen. Eine fachgerechte Entsorgung inkl. Entsorgungsnachweise wird vorausgesetzt. Alle Vorschriften und Verordnungen zur Abfallbeseitigung sind zu beachten. Der Arbeitsbereich inkl. Baustelleneinrichtungsfläche ist jeden Tag besenrein zu verlassen.
Kommt der AN seiner Verpflichtung zur Sauberhaltung der Baustelle nicht nach, so ist der AG berechtigt, ohne weitere Aufforderung, die Beseitigung zu Lasten des AN anderweitig durchführen zu lassen.
Bei Aufforderung durch die Objektüberwachung ist auch Abfall Dritter zu beseitigen. Eine Vergütung erfolgt dann auf Nachweis zum Helferlohn.
2. Ausführungsunterlagen
2.1 Planaustausch
Der AN erhält alle Planunterlagen bzw. die Ausführungsplanung als PDF oder zur weiteren Planung im DWG-Format. Die erforderlichen Plot- bzw. Kopierleistungen sind Sache des AN.
Alternativ können die Planunterlagen kostenpflichtig (Erstattung der Selbstkosten) beim Architekturbüro angefordert werden. Sofern der AN eine Werkplanung oder andere Planunterlagen erstellt, sind diese dem AG respektive der Objektüberwachung als PDF, DWG und in Papierform unverzüglich zu übergeben.
Der AN ist verpflichtet, die für die Ausführung vertraglichen Leistung erforderlichen Unterlagen so rechtzeitig beim AG schriftlich anzufordern, dass die vertragliche und termingerechte Durchführung der Bauleistung gewährleistet wird.
2.2 Unstimmigkeiten der Ausführungsunterlagen
Vor Beginn der Arbeiten hat der AN die Maße der Zeichnungen auf deren Richtigkeit zu überprüfen. Der AN hat Unstimmigkeiten in den Ausführungsunterlagen dem AG oder seinem Vertreter vor Ausführung unverzüglich anzuzeigen. Der AN haftet für Schäden, die durch nicht rechtzeitige Verständigung mit dem AG bzw. seines Vertreters entstehen. Der AN ist für die richtige Einhaltung der Maße verantwortlich.
2.3 Baugrundgutachten
Das beigefügte Bodengutachten ist zwingend zu beachten. Dieses ist zur Kalkulation der nachfolgend beschriebenen Arbeiten hinzuzuziehen. Forderungen darüber hinaus werden keine Berücksichtigung finden.
2.4 Werkplanung der AN
Die Werk- und Montageplanung muss auf der Ausführungsplanung vertiefend aufgebaut werden, d.h. eigenmächtige Änderungen des AN sind unzulässig (bspw. Verlegung von Techniktrassen). Letztere obliegen dem zuständigen Planer, damit eine koordinierte Ausführungsplanung erfolgen kann. Sollten aus Sicht des AN (auch geringfügige) Änderungen notwendig erscheinen, ist zunächst der zuständige Planer über die im Rahmen der Werk- und Montageplanung beabsichtigten Änderungen zu informieren.
Die vom AN eingereichten Unterlagen werden unter dem Vorbehalt zur Ausführung freigegeben, dass die baulichen und technischen Eintragungen dem anerkannten Stand der Technik entsprechen und eine Koordination mit den am Bau beteiligten Gewerken durch den AN erfolgt. Eine gesonderte Vergütung erfolgt nur, sofern eine Position in der Leistungsbeschreibung vorhanden ist. Die Freigabe der Unterlagen entbindet den AN nicht von seiner Haftung.
Darüber hinaus wird vorausgesetzt, dass die Unterlagen lediglich die vertraglich vereinbarten Leistungen beinhalten. Aus der Freigabe der Unterlagen kann der AN keine zusätzlichen Ansprüche, insbesondere Vergütungs- und Terminanpassungsansprüche, ableiten. Diesbezüglich bedarf es separater Nachtragsangebote und -beauftragungen.
Bei denkmalrelevanten Bauteilen ist die Werkplanung in Abstimmung mit der zuständigen Denkmalpflege vorzulegen. Änderungen an originaler Substanz sind nur in begründeten Ausnahmefällen und nach Freigabe durch AG zulässig.
2.5 Planprüfung
Die Werk- und Montagezeichnungen erstellt der AN. Diese Unterlagen sind zur Freigabe beim Architekten, Tragwerksplaner oder Fachplaner vorzulegen. Es darf nur nach freigegebenen Plänen gearbeitet werden.
Die rechtzeitige Vorlage aller Werk- und Montagezeichnungen zur Prüfung auf generelle Übereinstimmung mit den Planungszielen des AG ist Sache des AN. Der AG bzw. der Architekt behält sich zur Sichtung der Werk- bzw. Montageplanung eine Frist von 10 Werktagen nach Vorlage durch den AN vor. Die Pläne werden unter Berücksichtigung der Korrekturangaben des Architekten, Tragwerksplaners oder Fachplaners freigegeben.
Dem AN steht je eingereichten Plan nur eine Prüfung mit Freigabe zu. Terminverzögerungen aufgrund wiederholter Vorlage von Werk- und Montagezeichnungen gehen zu Lasten des AN.
3. Ausführung
3.1 Übereinstimmung mit Regelwerken
Der AN hat den Nachweis der Güteüberwachung der zu liefernden Stoffe und Bauteile entsprechend den DIN-Normen zu erbringen. Bei nicht genormten Stoffen gilt ein Prüfzeugnis einer anerkannten Prüfanstalt.
Vorschriften, Normen:
- Grundlage für Angebot, Lieferung, Ausführung und Abrechnung sind:
  - Gesetze, Verordnungen, Vorschriften, DIN/EN
  - Normen, Richtlinien, Regelwerke der betroffenen Gewerke
  - Anerkannte Regeln der Technik (aRdT)
  - Zeichnungen und Berechnungen der Architekten und Fachingenieure
  - Verarbeitungshinweise, Montageanleitungen, Herstellerempfehlungen
  - Unfall-Verhütungs-Vorschriften (UVV)
  - Arbeitsstättenrichtlinien, Baustellenverordnung, Landesbauordnung
  - Hinweise des SIGEKO, Bau-BG, Genehmigungsauflagen, Sachverständigen, Netzbetreiber, Entsorgungsunternehmen
  - VOB/B (Allgemeine Vertragsbedingungen für die Ausführung von Bauleistungen).
  - VOB/C (Allgemeine Technische Vertragsbedingungen für Bauleistungen).
  - Kriterien für die Anwendung von Fenstern und Außentüren nach DIN EN 14351-1 und nach DIN 18055
  - Glas im Bauwesen nach DIN 18008,
  - VFF Merkblatt, Verband der Fenster- und Fassaden- Hersteller "Beschichten von Stahlteilen im Metallbau".
  - EN 13830 für Vorhangfassaden (CE Kennzeichnung)
  - EN 13241  1 Tore ohne Feuer- Rauchschutzeigenschaften (CE Kennzeichnung)
An Auflagen ist zu beachten:
- Genehmigungsauflagen
- Auflagen von Sachverständigen (TÜV, Dekra, etc.)
- Anschlussbedingungen der Ver- und Entsorgungsunternehmen
3.2 Bestehende Versorgungsleitungen
Der AN hat sich vor Ausführung der Arbeiten über Lage von Leitungen, Kabeln, Dränagen, Kanälen u.ä. beim AG und bei den für die Ver- und Entsorgungsanlagen zuständigen Trägern zu informieren.
3.3 Prüfen der Vorleistungen
Der AN ist verpflichtet, etwaige Vorleistungen anderer AN oder solche des AG selbständig und eigenverantwortlich vor Beginn der Ausführung darauf zu überprüfen, dass diese für die Ausführung seiner eigenen Leistungen geeignet sind und etwaige Bedenken hiergegen dem AG unverzüglich nach Feststellung schriftlich mitzuteilen.
3.4 Sicherheits- und Gesundheitsschutz
Vom Bauherrn wird ein Sicherheitskoordinator gem. Baustellenverordnung beauftragt. Der AN hat den Forderungen des SiGeKo Folge zu leisten. Ferner sind dem SiGeKo erforderliche Nachweise, Prüfbescheinigungen, Anwendungsbescheinigungen etc. in 1-facher Anzahl in Papier und als PDF-Datei auszuhändigen. Der AN hat sich zwei Wochen vor Beginn der Arbeiten bei dem zuständigen SiGeKo anzumelden. Die Kontaktdaten werden bei Auftragsvergabe mitgeteilt.
Der AN ist alleinig für die Sicherungsvorkehrungen seiner eigenen Leistungen verantwortlich, um Sach- und Personalschäden abzuwenden. Sollte der AN sicherheitsrelevante Mängel an der Leistungserbringung anderer Unternehmer feststellen, so obliegt dem AN eine unverzügliche Anzeigepflicht bei dem Objektüberwacher und dem SiGeKo.
3.5 Stundenlohnarbeiten
Stundenlohnarbeiten sind vorher schriftlich bei der Bauleitung anzumelden und nur nach Genehmigung der Bauleitung auszuführen.
Erbrachte Stundenlohnarbeiten sind für jeden Tag separat aufgeführt innerhalb von 3 Werktagen unaufgefordert durch die Bauleitung freigeben zu lassen.
3.6 Arbeitsgeräte
Die Wahl der zum Einsatz kommenden Geräte obliegt dem AN. Er hat sich jedoch an die geltenden Richtlinien und Bestimmungen zu halten.
Jegliche Einrüstungen, Hilfskonstruktionen und Abstützungen sind, soweit sie nicht ausdrücklich ausgewiesen sind, in die EP einzukalkulieren.
3.7 Bautagesberichte
Der Auftragnehmer hat täglich Bautagesberichte zu erstellen. Darin sind folgende Punkte aufzuführen:
- detaillierte Berichte über die täglichen Arbeiten
- Bericht über die Anzahl der eingesetzten Arbeitskräfte
Name und Berufsgruppe
- Geräteeinsatz
- Temperaturen und Witterungsverhältnisse während der Arbeitszeit
(3 x täglich: morgens, mittags, abends)
- Materiallieferungen
- besondere Vorkommnisse
Bautagesberichte sind wöchentlich bei der örtlichen Bauleitung abzugeben.
3.8 Hausrecht
Der AG oder bei Abwesenheit sein Vertreter, üben auf der Baustelle das allgemeine Hausrecht aus.
3.9 Alkoholverbot und Rauchverbot
Auf der Baustelle herrscht ein striktes Alkoholverbot. Ebenso ist es untersagt, innerhalb des Gebäudes zu rauchen. Zuwiderhandlungen werden mit Baustellenverweis geahndet.
4. Sonstiges
4.1 Dokumentation
Zum Objektabschluss ist eine umfassende Objektdokumentation mit Angabe aller verarbeiteten Materialien inkl. Produktdatenblätter, Bestands- und Revisionspläne, Lieferscheine, Fachunternehmererklärung, Bedienungsanleitungen und entsprechende Pflegeanleitungen in dreifacher Ausfertigung sowie einmal in digitaler Form an den AG zu übergeben. Die Objektdokumentation muss insbesondere bei denkmalrelevanten Bauteilen eine vollständige Zustandsbeschreibung (vor/nach der Maßnahme) enthalten. Alle Arbeiten, auch Reinigungs- und Sicherungsarbeiten, sind fotografisch zu dokumentieren. Bei Änderungen am Bestand sind schriftliche Protokolle mit Vorher-/Nachher-Dokumentation anzufertigen. Die Inhalte der Objektdokumentation sind vor deren Erstellung mit der Bauleitung und dem AG abzustimmen. Ein Anspruch auf Schlusszahlung besteht erst nach vollständiger Vorlage und Prüfung der Dokumentation. Es wird empfohlen, die Dokumentation vor Abnahme der Leistungen an die Bauleitung zu übergeben.
4.2 Terminliche Abwicklung
Der AN ist verpflichtet, innerhalb von zwei Wochen nach Auftragserteilung einen detaillierten Einzelterminplan anzufertigen und der Bauleitung zur Genehmigung vorzulegen.
Dieser Terminplan hat auch alle im Zuge des ggfs. erfolgten Aufklärungsgespräches vereinbarten Einzel- und Vorlauffristen zu beinhalten, die der AN bis zum Beginn seiner Arbeiten auf der Baustelle benötigt.
4.3 Leistungsumfang
Alle beschriebenen Positionen sind in kompletter, fix und fertiger Leistung anzubieten, d.h. in die EP sind alle erforderlichen Materialien, Maschinen, Arbeits- und Schutzgerüste, Geräte, Lohn usw. einzukalkulieren.
Die Einheitspreise von Leistungen gelten nicht nur für den Titel, in dem die Leistung ausgeschrieben ist, sondern für alle Bauabschnitte / Leistungsbereiche über den Zeitraum und Bauzeit, wenn sie hier zur Erbringung einer vollständigen Leistung benötigt werden.
4.4 Abnahme
Der AN hat die förmliche Abnahme gegenüber dem AG schriftlich zu verlangen, an dem vereinbarten Termin dieser Abnahme mitzuwirken und die erforderlichen Arbeitskräfte und Messgeräte zu stellen.
4.5 Erfüllungsort, Gerichtsstand
Erfüllungsort für alle Verpflichtungen ist der Ort des Bauvorhabens.
Der Gerichtsstand für Streitigkeiten ist das zuständige Gericht am Sitz des AG.
4.6 Bauschild / Werbung
Für die Baustelle wird kein zentrales Bauschild aufgestellt. Eigene Werbeschilder sind nicht erwünscht.

## SiGeKo
SiGeKo
Der Bauherr setzt gemäß Baustellenverordnung einen Sicherheits- und Gesundheitsschutzkoordinator ein. Der AN benennt nach Auftragserteilung unaufgefordert seinen verantwortlichen Bauleiter, Sicherheitsbeauftragten sowie einen ausgebildeten Ersthelfer, der auf der Baustelle eingesetzt werden muss. Es handelt sich dabei vorzugsweise um die auf der Baustelle für das Gewerk eingesetzten Poliere oder Kollonenführer. Nach Aufforderung durch den Sicherheits- und Gesundheitsschutzkoordinator ist vom Unternehmer für sich und seine Nachunternehmer der "Fragebogen für Unternehmer" komplett auszufüllen und zu überreichen. Vor Beginn der Arbeiten ist der Auftragnehmer verpflichtet eine Gefährdungsbeurteilung seiner Baustellentätigkeit durchzuführen und seine Mitarbeiter anhand dieser Analyse zu unterweisen. Die Gefährdungsbeurteilung sowie die Unterweisungen sind auf der Baustelle vorzuhalten und werden bei Bedarf eingesehen. Alle im Rahmen der Baumaßnahme durchzuführenden Arbeiten sind von der Bauleitung des AG abzunehmen. Dazu hat die ausführende Firma einen verantwortlichen deutschsprachigen Bauleiter zu benennen und abzustellen, der während der gesamten Ausführungszeit vor Ort ist.

## Projektbeteiligte
SiGeKo:
SLS-INGENIEURBÜRO FÜR SICHERHEITSTECHNIK
Gut Lohhof 1, 41516 Grevenbroich
02182 7573

Tragwerksplaner
Münstermann Ingenieurgesellschaft mbH
Scheibenstrasse 121, 48153 Münster

Bauphysik (Wärme- und Schallschutz)
bauphysik.plus GmbH
Oststraße 2, 48145 Münster

## Planungsunterlagen
Der Ausschreibung liegen Planungsunterlagen als Anlage bei:
- Bauzeitenplan (260420 MSPLUS-SH)
- Werkplanung (A.1.01_Lageplan; A.1.02_Konzeptplan_Baustelleneinrichtung; A.1.03_Konzeptplan_Baustelleneinrichtung; A.2.01._GR_UG; A.2.02_GR _EG; A.2.03_GR_DA; A.3.01_SN_1; A.3.02_SN_2; A.3.04_SN_4; A.3.06_SN_6; A.3.08_12_SN_A_E; A.4.01_AN_NO_SW; A.4.02_AN_SO_NW; D.9.01_UG_Fensterdetail; D.9.02_EG_Fensterdetail; D.9.03_EG_Türdetails; D.9.04_EG_Tür_Besprechungsraum)
- Wärmeschutznachweis
- Schallschutznachweis
- Brandschutzkonzept

## Hinweis zur möglichen Schnittstellenkoordination Mauerwerksinstandsetzung
Die Schnittstelle zu den Mauerwerksinstandsetzungarbeiten ist vorab abzustimmen.

## 026 Fenster- und Außentürarbeiten
Datum: 11.09.2025

### Bereich 1 Baustelleneinrichtung + Sicherung

#### Abschnitt 1.1 Baustelleneinrichtung

*Hinweis: Hinweis Baustelleneinrichtung*
Die Position umfasst das vollständige Einrichten, Betreiben, Vorhalten und Räumen der Baustelleneinrichtung für sämtliche im Leistungsverzeichnis beschriebenen Stahlbau- und Holzbauarbeiten einschließlich aller hierfür erforderlichen Neben- und Hilfsleistungen.

Bauseitig bereitgestellt werden:
Baustellen-WCs, Bauzaun, Fassadengerüst, Bauwasser und Baustrom.
Alle weiteren Leistungen sind durch den Auftragnehmer zu erbringen, sofern sie nicht ausdrücklich in gesonderten Positionen des Leistungsverzeichnisses enthalten sind.

In der pauschalen Baustelleneinrichtung enthalten sind insbesondere:
- Herstellung, Unterhaltung und Räumung aller für den Bauablauf erforderlichen Arbeits-, Lager- und Verkehrsflächen im Gebäude und im Außenbereich.
- Organisation und Aufrechterhaltung eines ordnungsgemäßen Baustellenbetriebs unter Berücksichtigung des öffentlichen und denkmalgeschützten Umfeldes sowie paralleler Baustellen.
- Bereitstellung, Vorhaltung und Betrieb sämtlicher erforderlicher Hebe-, Montage- und Transportgeräte für Stahl- und Holzbauteile einschließlich aller notwendigen Untergrundvorbereitungen, Lastverteilungen, temporären Auflagerungen und Sicherungsmaßnahmen.
- Alle temporären Hilfskonstruktionen, Montagehilfen, Abstützungen, Sicherungs- und Umrüstmaßnahmen, die zur fachgerechten und sicheren Ausführung der Leistungen erforderlich sind.
- Bereitstellung und Unterhaltung aller erforderlichen Schutz-, Absperr- und Sicherheitsmaßnahmen gemäß Baustellenverordnung, UVV und SiGeKo-Vorgaben.
- Innerbetriebliche Transporte sowie baubegleitende Logistik; Entsorgungsleistungen gemäß den jeweiligen Einzelpositionen des Leistungsverzeichnisses.
- Vollständiger Rückbau aller durch den Auftragnehmer erstellten Einrichtungen, Reinigung der Arbeitsbereiche und ordnungsgemäße Übergabe der Baustelle.

**1.1.10 Baustelle einrichten**
STLB-Bau 2026-04 000
Baustelle für sämtliche, in der Leistungsbeschreibung aufgeführten Leistungen einrichten.
Menge: 1,000 St; EP: 5561,080; GB: 5561,08
Leistungsbereiche: 000
DIN 276/2008-12: 391
DIN 276 2018-12: 391

**1.1.20 Baustelleneinr. vorhalten**
STLB-Bau 2025-10 000
Baustelleneinrichtung für sämtliche, in der Leistungsbeschreibung aufgeführten Leistungen vorhalten,
Positionsmenge = Produkt aus '1' (Vorhaltemenge)

mal '4' (Vorhaltedauer)
.
Menge: 5,000 StWo; EP: 579,930; GB: 2899,65
Leistungsbereiche: 000
DIN 276/2008-12: 391
DIN 276 2018-12: 391

**1.1.30 Baustelle räumen**
STLB-Bau 2026-04 000
Baustelle für sämtliche, in der Leistungsbeschreibung aufgeführten Leistungen räumen.
Menge: 1,000 St; EP: 3103,860; GB: 3103,86
Leistungsbereiche: 000
DIN 276/2008-12: 391
DIN 276 2018-12: 391

Summe Abschnitt 1.1 Baustelleneinrichtung: 11564,59

#### Abschnitt 1.2 Gerüste

*Hinweis: Hinweis Gerüste*
Hinweis zu Rollgerüsten:
Das für die Ausführung der Arbeiten erforderliche Versetzen bzw. Umstellen von Rollgerüsten innerhalb eines Geschosses ist Bestandteil der jeweiligen Leistungspositionen und wird nicht gesondert vergütet.
Alle hierfür notwendigen Aufwendungen, insbesondere das mehrfache Umsetzen, Verschieben, Anpassen und Ausrichten der Rollgerüste innerhalb eines Geschosses, sind in die Einheitspreise der betreffenden Positionen einzukalkulieren.
Eine gesonderte Vergütung erfolgt lediglich für den erstmaligen Auf- und Abbau sowie für ein ggf. erforderliches Umsetzen in andere Geschosse, sofern hierfür eigene Positionen im Leistungsverzeichnis vorgesehen sind.

**1.2.10 Aufbauen fahrbares Gerüst Stahlrohr 2kN/m2 Abst. 2m H 3m**
STLB-Bau 2026-04 001
Aufbauen fahrbares Gerüst,
Stahlrohrkupplungsgerüst DIN 4420-3, Lastklasse 3 (2 kN/m2), Höhenabstand der Gerüstlagen 2 m, Höhe der obersten Gerüstlage 3 m, im Gebäude.
Menge: 1,000 St; EP: 114,490; GB: 114,49
Leistungsbereiche: 001
DIN 276/2008-12: 392
DIN 276 2018-12: 392
Zeitansatz: 2,38

**1.2.20 Abbauen fahrbares Gerüst Stahlrohr 2kN/m2 Abst. 2m H 3m**
STLB-Bau 2024-10 001
Abbauen fahrbares Gerüst,
Stahlrohrkupplungsgerüst DIN 4420-3, Lastklasse 3 (2 kN/m2), Höhenabstand der Gerüstlagen 2 m, Höhe der obersten Gerüstlage 3 m, im Gebäude.
Menge: 1,000 St; EP: 85,630; GB: 85,63
Leistungsbereiche: 001
DIN 276/2008-12: 392
DIN 276 2018-12: 392
Zeitansatz: 1,72

Summe Abschnitt 1.2 Gerüste: 200,12

Summe Bereich 1 Baustelleneinrichtung + Sicherung: 11764,71

### Bereich 2 Rückbauarbeiten

#### Abschnitt 2.1 Rückbauarbeiten

**2.1.10 Wandbekl. Holz/Holzwerkstoff abbrechen nicht schadstoffbelastet 7,5kN/m3 D 2,5 cm v.Hand Stoffe**
STLB-Bau 2026-04 084
Abbruch der Wandbekleidung aus Holz/Holzwerkstoff, im Rahmen einer Totalabbruchmaßnahme, nicht schadstoffbelastet,
Abfall ist nicht gefährlich, Altholzkategorie A I, Wichte des Abbruchstoffes DIN EN 1991-1-1 7,5 kN/m3,
Abbruchdicke '2,5' cm
,
Ausführung innerhalb des Bauwerks, Arbeitshöhe bis 4 m,
Abbruch von Hand/mit handgeführten Kleingeräten, Ausführung staubarm TRGS 559,
aufgenommene Stoffe sammeln, und auf der Baustelle lagern.
Menge: 109,000 m2; EP: 5,100; GB: 555,9
Leistungsbereiche: 084
DIN 276/2008-12: 394
DIN 276 2018-12: 394
Zeitansatz: 0,1

Summe Abschnitt 2.1 Rückbauarbeiten: 555,9

Summe Bereich 2 Rückbauarbeiten: 555,9

### Bereich 3 Fenster- und Außentürelemente

*Hinweis: Technische Vorbemerkungen*
Art und Umfang der Leistung
Die Leistung umfasst die Herstellung, die Lieferung und die Montage von Bauelementen aus Stahl.
Zusätzlicher Gegenstand dieser Ausschreibung sind die Verglasungsarbeiten. Die Leistung umfasst die Lieferung, das Einsetzen und das Abdichten aller Glasscheiben und Ausfachungen. Die Ausführung der Fenster- und Türelemente mit Beachtung des Wärme- und Schallschutznachweis.

Konstruktionssystem
Der Planung liegen die Konstruktionsmerkmale der Schüco  Stahlsysteme - Jansen zugrunde.
Die Profil-, Zubehör- und Beschlägeauswahl muss nach den gültigen Unterlagen des System-Herstellers erfolgen. Werden im System/ der Positionsbeschreibung Angaben zu den Ansichtsbreiten gemacht, so sind diese einzuhalten, und dürfen weder unter noch überschritten werden.

Die Metallbau-Konstruktionen müssen nach den Richtlinien des System-Herstellers geplant und gefertigt werden.

Werkstoff Stahl
Es sind kaltgewalzte oder kaltgezogene Präzisions-Stahl-Profile der Qualität S 235JR nach DIN EN 10027-1 oder höher zu verwenden. In der Ausführung Stahl bandverzinkt (Z) nach DIN EN 10147. Stahl-Bleche sind generell aus feuerverzinktem Blech nach DIN EN ISO 1461 oder in gleichwertiger Qualität auszuführen.
Stahlteile für Verankerungen und Aussteifungen sind in feuerverzinkter Ausführung vorzusehen. Die Nachbesserung von Fehlstellen und Beschädigungen muss entsprechend DIN 55634 erfolgen.

Profilauswahl
Die erforderlichen Profile sind für den gewünschten Verwendungszweck aus den Unterlagen des System-Herstellers auszuwählen. Bei wärmegedämmten Profilen sind nur solche zulässig, bei denen die Innen- und Außenschalen durch Wärmedämmprofile durchgehend kraft und formschlüssig miteinander verbunden sind.
Die Profile müssen die Lasten nach DIN EN 1991-1 sowie den NA ( Nationalen Anhängen sicher abtragen. )
Die vom System-Hersteller angegebenen wirksamen Trägheitsmomente (Ix) sind, unter Berücksichtigung der DIBT Richtlinie für thermisch getrennte Profile, für die Auswahl zu berücksichtigen.
Das Prinzip der Wärmedämmung ist bei Außenbauteilen für die gesamte Konstruktion einzuhalten.
Die Wanddicken aller tragenden Profilwandungen müssen mindestens 1,5 mm betragen.

Profilverbindungen
Die Verbindung der Profile in Gehrungs- und T-Stößen erfolgt durch Schweißung. Hierdurch werden kraft- und formschlüssige Übergänge geschaffen. Schweißverbindungen in Sichtflächen sind sauber zu verschleifen und zu verputzen.

Flügeldichtungen
Alle Dichtungsprofile müssen so angebracht sein, dass sie die Forderungen der verlangten Beanspruchungsgruppe für die Fensterkonstruktion dauerhaft erfüllen. Die Dichtungen müssen auswechselbar sein. Es sind die in den Fertigungsunterlagen ausgewiesenen System-Dichtungen des Herstellers zu verwenden. Für Dreh-, Drehkipp- und Stulp - Fenster sowie PASK ist eine Mitteldichtung vorgeschrieben.

Entwässerung der Konstruktion
Falze und Profilnuten, in die Niederschlag und Kondenswasser eindringen können, müssen nach außen entwässert werden (Mikroklimatische Belastung).

Beschläge
Die in den Fertigungsunterlagen des Herstellers ausgewiesenen System-Beschläge sind zu verwenden. Sind nicht systemgebundene Beschlagteile vorgesehen, müssen diese unter Beachtung der gültigen DIN-Normen ausgewählt werden.
Sofern im Leistungsverzeichnis nichts anderes vorgeschrieben ist, müssen alle Beschlagteile, mit Ausnahme der Bedienungshebel und Flügelbänder, verdecktliegend angeordnet werden.
Die im Falz angeordneten Beschläge sind form- und kraftschlüssig mit den Profilen zu verbinden.

Farb- Beschichtung
Die Beschichtung der Stahl-Profile und/ oder -Bleche muss mit gütegesicherten Pulver- oder Nasslacken erfolgen. Die Beschichtung ist gemäß Vorgabe des Auftraggebers im entsprechend den Anforderungen DIN EN ISO 12944-2 auszuführen. Dabei ist die Korrosivitätskategorie und die zu erwartende Nutzungsdauer zu gewährleisten.
Der ausführende Beschichtungsbetrieb muss Inhaber des Gütezeichens der GSB International. ("Gütegemeinschaft für die Stückbeschichtung von Bauteilen", Franziskanergasse 6, D-73525 Schwäbisch Gmünd) die Richtlinien der GSB sind zu beachten und einzuhalten.
Für Stahlteile sind die Richtlinien der QIB bzw. Qualicoat anzuwenden.
Die Oberflächenbehandlung ist vor der Durchführung mit dem Beschichtungsbetrieb detailliert klarzulegen. Im Zweifelsfalle sind im voraus entsprechende Musterecken als Probekörper zur genauen Beurteilung der geeigneten Oberflächenbehandlung anzufertigen.

Technische Vorgaben und bauphysikalische Anforderungen
Die vorliegende Wärmeschutz- und Schalltschutznachweise sind zu beachten.

Soweit in den Leistungsbeschreibungen für einzelne Positionen keine anderen Angaben erfolgen, gelten die nachstehenden Vorgaben:

Mechanische Festigkeit der Türen in Flucht-  und Rettungswegen für eine lange Gebrauchstauglichkeit bzw. Lebensdauer

Gemäß den Vorgaben des Leistungsverzeichnisses ist für die Stahlrahmentüren (RS, T 30, T 90 und Außentüren) eine hohe mechanische Festigkeit vorzusehen. Durch die zu erwartenden Einwirkungen und Belastungen an den Türen, wird die Klasse 4 gemäß der Norm EN 1192 gefordert. Die angebotenen Türelemente müssen die mechanische Festigkeit in der Klasse 4 (höchste Klasse) nach der Norm EN 1192 erreichen.  Mit Abgabe des Angebotes sind die entsprechenden Prüfzeugnisse (aller Türtypen) für die mechanische Festigkeit in der Klasse 4 durch eine anerkannte Stelle nachzuweisen.

Die entsprechenden Nachweise sind nach Aufforderung durch den AG diesem in schriftlicher Form vorzulegen. Der AN hat im Rahmen seiner EG-Konformitätserklärung die Übereinstimmung seines Produkts mit den Anforderungen der jeweiligen Produktnorm zu erklären.

Die nach genannten Werte beziehen sich auf Standardelemente. Gegebenenfalls können andere Elementformen/Öffnungsvarianten oder Profilkombinationen abweichende Klassifizierungen haben.

Fenster nach DIN EN 14351-1
Fenster Uw < 1,3 W/m2K
Sonneschutzverglasung g= 0,30

Luftdurchlässigkeit nach DIN EN 12207 Klassifizierung:  bis Klasse 4
Schlagregendichtheit nach DIN EN 12208 Klassifizierung, Prüfverfahren A:  bis Klasse E 750
Widerstandsfähigkeit bei Windlast nach DIN EN 12210 Klassifizierung:  bis Klasse C 5

Schallschutz der Elemente nach VDI-Richtlinie 2719 Schallschutzklasse:  IV/ V
Erforderliches Schalldämm-Maß (Fassadenseite Richtung Terrasse)  Rw,P = 40 db
Erforderliches Schalldämm-Maß: (Fassadenseite Richtung Emscherallee)  Rw,P = 47 db

Außentüren nach DIN EN 14351-1
Außentüren Uw < 1,8 W/m2K (Türfläche)
Sonneschutzverglasung g= 0,30

Luftdurchlässigkeit nach DIN EN 12207 Klassifizierung:  bis Klasse 4
Schlagregendichtheit nach DIN EN 12208 Klassifizierung, Prüfverfahren A:  bis Klasse 6A
Widerstandsfähigkeit bei Windlast nach DIN EN 12210 Klassifizierung:  bis Klasse C 4

Schallschutz der Elemente nach VDI-Richtlinie 2719 Schallschutzklasse:  II
Erforderliches Schalldämm-Maß:  Rw,R > 37 db

Der Gesamtenergiedurchlassgrad und der Lichttransmissionsgrad sind objektbezogen über die CE-Kennzeichen der Verglasung nachzuweisen.

Lastannahme:
Winddruck auf Außenbauteile nach DIN EN 1991-1-4
Angaben für Gebäude mit rechteckigem Grundriss
Windzone:  II
Geländekategorie:  III/ IV

Horizontale Lasten ( Nutzlasten ) nach DIN EN 1991-1-1
Zusatzlasten mit:  1.0 KN/m
wirkend in:  Brüstungshöhe

Oberflächenbehandlung und -Ausführung:
Wenn in den Positionsbeschreibungen nicht anders beschrieben, ist die Oberflächenbehandlung, Ausführung und der Farbton wie folgt auszuführen:

Korrosionsschutz der Stahlkonstruktionen
Ausführung gemäß dem VFF Merkblatt St. 01, Verband der Fenster- und Fassaden- Hersteller "Beschichten von Stahlteilen im Metallbau".

Außenanwendung:
Schutzdauer der Beschichtung nach DIN EN ISO 12944-1
Korrosivitätskategorie: C 3
Bei sehr starker Korrosionsbelastung und langer Schutzdauer und bei Sonderbelastungen ist die Beschichtung der Bauteile jeweils im Einzelfall festzulegen.

Beschichtung von Elementen aus vorkonservierten Profilstahlrohren
Fertigung der Elemente mit Profilen aus schmelztauchveredeltem Bandstahl "Z" (Verzinkung den Qualitäten  275 bzw ZF100). Beschichtung gem. DIN EN ISO 12944-1-7 und VFF Merkblatt St. 01, Verband der Fenster- und  Fassaden- Hersteller "Beschichten von Stahlteilen im Metallbau".

Farbton:
RAL 7031 (Blaugrau) Pulverbeschichtung in Anlehnung an die Bestandsbebauung des Kokerei Geländes.

*Hinweis: Systembeschreibunng*
Die Angaben der formalen Profilabmessungen (Bautiefen und Ansichtsbreiten) und der Konstruktionsmerkmale sind zu berücksichtigen. Abweichungen von den hier gemachten Angaben werden in den jeweiligen Positionsbeschreibungen aufgeführt. Gegebenenfalls aus statischen und aus formalen Gründen verstärkte Profile werden an dieser Stelle nicht genannt. Vom Auftraggeber gewünschte formale Profilabmessungen entbinden den Auftragnehmer nicht von der Verpflichtung zu einem statischen Nachweis.
Nachweispflicht u. Dimensionierung Auf der Basis der Berechnung und/oder der Tabellenwerte ist der Nachweis mit folgender Dimensionierung für alle tragenden Profile in prüfbarer Form zusammen mit den Ausführungszeichnungen vorzulegen.

Nachweispflicht u. Dimensionierung
Auf der Basis der Berechnung und/oder der Tabellenwerte ist der Nachweis mit folgender Dimensionierung für alle tragenden Profile in prüfbarer Form zusammen mit den Ausführungszeichnungen vorzulegen.

Produkt der Planung: Janisol Tür
Wärmegedämmtes Tür- Stahlprofilsystem mit 60 mm Grundbautiefe,

Konstruktionsmerkmale:
Alle Eck- und T-Verbindungen durch Schweißung kraftschlüssig verbunden. Der hochwertige Isoliersteg verbindet die Halbschalen der Profile kraft- und formschlüssig; er hält den kurzfristigen Temperaturerhöhungen während der Schweißung stand.
Gläser und/oder Füllungen von 14 mm bis 37 mm können eingesetzt werden.
Innen und außen flächenbündige Türflügel mit umlaufender Schattenfuge 5 mm breit.
Doppelte, dreiseitig umlaufende Anschlagdichtung. Übergang zur automatischen Senkdichtung ohne Einsatz von speziellen Dichtstücken.
Thermische Isolationsebene innerhalb der gesamten Konstruktion, auch in Eck und Sprossenbereichen, durchgehend.
Keine Wärmebrücken im Bereich der Schloss- und Beschlägegarnituren.
Die Verglasung der Konstruktion wird mit einseitiger Glasleiste durchgeführt,
Glasleiste: Winkelkonturglasleiste
Die Abdichtung zu den Füllungen erfolgt mittels Hinterlegeband und Versiegelung mit dauerelastischer Dichtmasse.

Klassifizierung nach EN 1192 (Mechanische Festigkeit) Stahlrahmentüren, Klasse 4 (höchste Klasse).

Profilbautiefen:
Blendrahmen, Pfosten, Riegel  60 mm
Flügelrahmen (Tür)  60 mm

Profilansichtsbreiten:
Blendrahmen (Tür)  87,5 mm
Z-Zarge (Tür)  40 mm
Blendrahmen (Verglasung)  72,5 mm
Sockelprofil (Verglasung)  95 mm
Blendrahmenverbreiterung  25/50 mm
Pfosten  70 mm
Riegel  70 mm
Sprosse  60 mm
Flügelrahmen (Tür)  87,5 mm
Sockelprofil (Tür)  95 mm

Produkt der Planung: Janisol Arte 66
Wärmegedämmtes Fenster- Stahlprofilsystem mit 66 mm Grundbautiefe,

Konstruktionsmerkmale:
Alle Eck- und T-Verbindungen durch Schweißung kraftschlüssig verbunden.
Integrierte Dichtungsnut zur einfachen Verarbeitung.
Der hochwertige glasfaserverstärkte Isoliersteg verbindet die Halbschalen der Profile kraft- und formschlüssig; er hält den kurzfristigen Temperaturerhöhungen während der Schweißung stand.
Die Profile haben den Nachweis nach der DIBt Richtlinie für Metall-Kunststoff Verbundprofile
Die Stahlprofile verfügen über einen Zink-Eisen-Überzug (ZF100) für den Basiskorrosionsschutz.

Werkstoff  Stahl

Gläser und/oder Füllungen mit bis zu 47 mm können eingesetzt werden.
Raumseitig aufschlagender Fensterflügel für einwärts öffnende Fenster mit ca. 5 mm Flächenversatz zur Rahmenebene.
Das Dichtungssystem besteht aus 2 umlaufend Anschlagdichtungen.
Thermische Isolationsebene innerhalb der gesamten Konstruktion, auch in Eck- und Sprossenbereichen, durchgehend.
Die Verglasung der Flügel kann über geklipste Alu - Glasleisten, oder geschraubte Winkelkonturglasleisten, Stahlwinkel oder entsprechende Hohlprofile ausgeführt werden.
Glasleiste: Winkelkonturglasleiste
Die Abdichtung zu den Füllungen erfolgt mittels Hinterlegeband und Versiegelung mit dauerelastischer Dichtmasse. Die Glasfalzbelüftung und Entwässerung hat durch systemgebundene Bohrungen und Zubehörteile zu erfolgen.

Profilbautiefen:
Blendrahmen, Pfosten, Riegel  66 mm

Profilansichtsbreiten:
nach statischen und konstruktiven Erfordernissen.

*Hinweis: Beschläge*
Beschläge Fenster:
Nachfolgend werden die, für die jeweilige Öffnungsart einzusetzenden Beschläge in ihrer Grundausstattung beschrieben.

Unter Berücksichtigung der Lastannahmen sind Zusatzteile wie zusätzliche Bänder und Verriegelungen sowie zusätzliche Scherenbefestigungen nach den Bemessungstabellen des System-Herstellers einzusetzen.

Weitere Zusatzteile - wie Drehsperren, Öffnungsbegrenzer, Schlösser und Fenstergriffe werden gesondert beschrieben.

Beschläge Türen:
Die Anordnung der Türbänder ist unter Berücksichtigung der Lastannahmen sowie nach den Richtlinien des Systemherstellers vorzusehen.
Sollen aus formalen Gründen zusätzliche Türbänder eingesetzt werden, so werden diese in den nachfolgenden Beschreibungen besonders erwähnt.

Es sind zweiteilige 3D Stahl-Anschraubbänder ( im Farbton der Türen farbbeschichtet ) der Gebrauchsklasse 4 nach DIN EN 1935, Korrosionsbeständigkeit der Klasse 4 nach DIN EN 1670, Bandklasse 14 nach DIN EN 1935, Abmessung 20 x 180 mm, einzubauen. Die gesamte Technik für die sichere Verankerung ist im Türfalz und unsichtbar im Rahmen angeordnet. Ohne den Türflügel auszuhängen, kann eine Feinjustierung - in der Höhe bis 4 mm und seitlich so wie der Dichtungsandruck bis 1,5 mm - vorgenommen werden.

Es sind systemkonforme Schlösser und Zubehörteile einzusetzen. Die Stulpbleche der einzusetzenden Schlösser und die Schließbleche müssen aus Edelstahl oder korrosionsgeschütztem Material bestehen. Bei isolierten Konstruktionen dürfen durch den Schloss- Stulp oder die Zubehörteile keine Wärmebrücken entstehen.

System-Zubehör:
Zubehörteile wie Zylinder-Rosetten, Drückerstifte, Befestigungszubehör etc. werden in den folgenden Beschreibungen nicht besonders erwähnt; diese Zubehörteile sind jedoch in jedem Fall mitzuliefern.

*Hinweis: Verglasung*
Verglasung:
Die nachfolgende Beschreibung stellt eine allgemeine Regelung für die Lieferung und das Einsetzen der Verglasung in Bauelementen dar.

Die Kosten für die Ermittlung der Glasmaße sind in die Angebotspreise einzurechnen, eine gesonderte Vergütung erfolgt hierfür nicht.
Zum Lieferumfang der Verglasungsarbeiten gehören alle hierfür erforderlichen Dichtungen und deren Einbau, einschließlich der dicht auszuführenden Eckausbildungen und Stöße. Weiterhin mitzuliefern sind alle erforderlichen Dichtstoffe, Glasauflager und Klotzungsbrücken.
Die Dicken der Einzelscheiben sind unter Berücksichtigung der Scheibengrößen und der Lastannahmen nach den Bemessungstabellen des Glas-Herstellers zu ermitteln.
Die Eignung der vorgeschlagenen Glasaufbauten ist für den jeweiligen Anwendungsfall hinsichtlich Glasarten, Glasdicken und Abmessungen vom Auftragnehmer zu prüfen.
Dies trifft insbesondere auf die Anforderungen der jeweiligen Landesbauordnung, die Vorschriften der Gemeindeunfallversicherung und der Bau-Berufsgenossenschaften oder sonstige, anzuwendende Vorschriften zu. Die ein zuhaltenden erforderliche Glastoleranzen müssen bezogen auf das eingesetzte Verglasungssystem eingehalten werden.

Technische Richtlinien des Instituts des Glashandwerks für Verglasungstechnik und Fensterbau, Hadamar (IGH)
DIN 18545 Abdichten von Verglasungen mit Dichtstoffen Richtlinie VE-06/01: Beanspruchungsgruppen für die Verglasung von Fenstern vom Institut für Fenstertechnik e.V., Rosenheim.

Die Glaskanten der beschriebenen Gläser sind nach DIN 1249-11, Standard KG, auszuführen.

*Hinweis: Baukörperanschlüsse*
Baukörperanschlüsse
Die Ausbildungen der Fenster- und Fassadenanschlüsse sind gemäß den nachfolgenden Beschreibungen vorzunehmen.

Einbau der Elemente
Die Verankerungen der Elemente sind so auszuführen, dass alle aus horizontaler und vertikaler Richtung auftretenden Kräfte und Lasten kraftschlüssig und mit den vorgeschriebenen Sicherheitsreserven auf den Baukörper übertragen werden.
Bewegungen des Baukörpers und Dehnungen der Elemente müssen aufgenommen werden, ohne dass hieraus Belastungen auf die Konstruktion übertragen werden.
Die Montage der Stahl Glas-Bauelemente muss flucht- und lotrecht erfolgen. Die horizontalen Einbauebenen sind nach den Meterrissen einzumessen, die in jedem Geschoss durch den Auftraggeber anzubringen sind.
Alle zur Montage erforderlichen Befestigungsmittel sind in die Einheitspreise mit einzukalkulieren.
Befestigungs- und Verbindungsmittel - wie Schrauben, Bolzen und Dübel - müssen entsprechend dem jeweiligen Verwendungszweck und gemäß den Anforderungen ausgewählt werden. Bei der Auswahl sind die hierfür gültigen Normen und der aktuelle "Stand der Technik" zu berücksichtigen und zu befolgen.
Es kommen nur bauaufsichtlich zugelassene Dübel zur Ausführung. Sämtliche Befestigungsteile, die der Witterung ausgesetzt sind bzw. in hinterlüfteten Bereichen liegen, sind aus Edelstahl zu fertigen.
Sämtliche Anschlüsse und Abdichtungen an angrenzende Bauteile sind in die Einheitspreise einzukalkulieren.
Die Anschlüsse müssen den bauphysikalischen Anforderungen gerecht werden. Das heißt, Anforderungen aus Wärmeschutz, Feuchteschutz, Schallschutz und Fugenbewegung sind zu berücksichtigen.
Der Meterriss ist, abweichend von § 3 VOB/B "in unmittelbarer Nähe", nur einmal pro Geschoss angebracht und muss eigenverantwortlich vom AN an die für ihn relevanten Stellen, an die Fassade übertragen werden.

Abdichtung zum Baukörper
Es sind die für die jeweilige Bausituation erforderlichen Dichtungsprofile einzusetzen. Sie müssen in Beschaffenheit, Abmessung und Gestaltung dem vorgesehenen Verwendungszweck entsprechen. Ihre elastischen Eigenschaften müssen im vorkommenden Temperaturbereich den Anforderungen genügen.
Für Versiegelungen sind elastisch bleibende Dichtstoffe auf Silikon- oder Polysulfidbasis zu verwenden. Die Versiegelung muss unter Berücksichtigung der konstruktiven Gegebenheiten innerhalb der vorkommenden Temperaturbereiche an den anschließenden Bauteilen so haften, dass sie - unter Berücksichtigung der zulässigen Dehnungsbewegungen der Bauteile - nicht von den Haftflächen abreißt. PVC-Profile dürfen nicht mit bitumenhaltigen Stoffen in Verbindung kommen. Bei der Abdichtung von Anschlussfugen mit elastischen Dichtstoffen sind die DIN 18540 und die Verarbeitungs-Richtlinien des Herstellers zu befolgen.
Bei Abdichtung der Bauteile zum Baukörper mit Bauabdichtungsfolien ist die Auswahl nach deren Eigenschaften, geringe bzw. hohe Dampfdurchlässigkeit, entsprechend den jeweiligen Anforderungen vorzunehmen. Wird die Bauabdichtungsfolie verklebt, so müssen die Klebeflächen frei von Verunreinigungen und Fremdstoffen sein. Die Angaben des Herstellers sind zu beachten.

Feuchtigkeitsschutz
Bei der Wärmedämmung eines Bauteils ist stets darauf zu achten, dass die dampfdichten Materialien auf der warmen Seite und die dampfdurchlässigen auf der kalten Seite angebracht werden. Baukörperanschlüsse sind fachgerecht abzudichten.
Die Abdichtung der Fenster-, Tür- und Fassadenelemente zum Baukörper ist mit Bauabdichtungsfolien bzw. abgekanteten Blechprofilen einschl. geeigneter dauerelastischer Versiegelungen inkl. Vorfüller zu angrenzenden Bauteilen herzustellen.
Lage und Anordnung von Dampfsperren und Folien müssen wärme- und feuchttechnischen Erfordernissen entsprechen.
Alle Flächen der Fassade müssen so entkoppelt, gedämmt und abgedichtet werden, dass an keiner Stelle (Flächen, Ecken, Randbereiche, Deckenbereiche und Fußpunkte etc.) unzulässiges Tau- bzw. Kondensatwasser anfällt.
Zur Vermeidung von Tauwasser- und Schimmelpilzbildung auf raumseitigen Bauteiloberflächen darf die raumseitige Oberflächentemperatur von 12,6° C gemäß DIN 4108 bezogen auf 20° C Rauminnentemperatur und -5° C Außentemperatur, bei einer korrespondierenden Raumluftfeuchte von 50% nicht unterschritten werden.
Die Mindestforderungen zur Vermeidung von Schimmelpilzbildung im Bereich von Wärmebrücken sind gemäß DIN 4108 einzuhalten.
Soweit die Anschlussausbildungen entsprechend dem Beiblatt 2 zur DIN 4108 ausgeführt werden, ist kein gesonderter Nachweis erforderlich.
Für alle abweichenden Konstruktionen müssen die Mindestanforderungen nachgewiesen werden.

Die bauphysikalischen Einwirkungen durch das Raumklima und das Außenklima sind zu berücksichtigen. Die Anschlüsse zum Baukörper müssen den Anforderungen aus Wärme-, Schall- und Feuchteschutz gerecht werden. Die Anforderungen an die Anschlussfugenausbildung sind in DIN 4108-7, DIN 4109 sowie DIN 18355 enthalten. Für nähere Informationen wird der Leitfaden zur Montage der RAL-Gütegemeinschaften Fenster und Haustüren, Frankfurt a. M. empfohlen.

Die Anschlussfugenabdichtung vom Baukörper zum Element zur kalten Außenseite, sowie zur warmen Innenseite, ist entsprechend der Anforderungen aus dem Wärmeschutznachweis gemäß Energieeinsparverordnung (EnEV) für Bauanschlüsse auszuführen.

#### Abschnitt 3.1 Fensterlemente

*Hinweis: Technische Hinweise zu den Fenstern*
Positionsbeschreibung (Formel Regelungen)
Die in den nachfolgend beschriebenen Positionen aufgeführten Leistungen sind gemäß der "ZTV", sowie den Vorbemerkungen und den vorgestellten technischen Beschreibungen auszuführen. Alle Positionen sind als komplette, in sich geschlossene und voll funktionsfähige Leistungen anzubieten. Notwendig erscheinende Änderungen oder Ergänzungen zum Produkt der Planung sind mit einer entsprechenden Begründung schriftlich dem Angebot beizufügen.

Produkt der Planung: Jansen Janisol Arte 66
Material: Stahl, pulverbeschichtet, RAL 7031 ("Blaugrau"), matt
nach Bemusterung und Angabe Architekt

Fensterbeschlag innen:
Produkt der Planung: FSB Aluminium Pure 1268
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Material: Aluminium
Oberfläche: Aluminium Pure
Drückerart: Gerader Türdrücker
Feuerschutzklasse: EN 179
Dekor: Rosette
Dekorform: oval
Richtung: Neutral
Vierkantstift 9 mm

Alle Fenster und Türelemente sind nach Aufmaß vor Ort/in Abstimmung mit dem Rohbauer herzustellen und erst nach Freigabe durch den Architekten auszuführen.

**3.1.10 Wärmegedämmtes Stahlfensterprofilsystem mit ca. 66 mm Bautiefe, Drehflügelfenster D, Wiener Sprosse**
Liefern und Montage eines wärmegedämmtes Stahlfensterprofilsystem mit ca. 66 mm Bautiefe

Abmessung: 1.140 mm × 670 mm

Einbauort: Untergeschoss

Aufteilung und Ausführung nach beiliegender Ansicht in:
- Drehflügel-Fenster aus Stahl, mit Dreh-Beschlag (D) entsprechend den statischen und konstruktiven Anforderungen
- Das Fensterelement ist mit Wiener Sprossen auszuführen, innenseitig als Fachstahl, außenseitig mit T-Stahlprofilen, fest mit dem Flügelrahmen verschweißt.
- Oberfläche: pulverbeschichtet, Farbton: RAL 7031 ("Blaugrau") matt

- Vor den Kellerfenstern und Lüftungsgittern mit Insektenschutz im Untergeschoss ist jeweils ein Einbruchschutz in Form eines Wellengitters, verzinkt, geplant (Abrechnung erfolgt gesondert Pos. 03.01.0070)

Verglasung:
- Verglasung als Wärmeschutz-2-fach-Isolierverglasung mit Floatglas innen und außen

Fenster Uw < 1,9 W/m2K

Baupyhsikalische Anforderungen siehe beigefügten Wärme- und Schallschutznachweis.

D-Beschlag:
- D-Beschlag mit Einhandbedienung.
- Der Beschlag erhält - wie der DK-Beschlag - bandseitig, unten ein Ecklager.
- Die Anzahl der Verschlusspunkte richtet sich nach der Größe des Flügels.
- Durch die Standart Pilzkopf Verschlusspunkte wird ein erhöhter Einbuchschutz erzielt.
- Alle Beschlagsteile bestehen aus rostgeschützten Materialien.
- Die Eck- und Scherenlager sind mit silberfarbigen/weißen Kunststoffkappen abgedeckt.
- Das im Beschlag integrierte Getriebe ist mit einer 7 mm Vierkantnuss ausgestattet

Fentergriff:
- Das Kammergetriebe wird in den Falz eingebaut.
- Die Betätigung des Getriebes erfolgt mit einem Fenstergriff mit 7 mm-Drückerstift.
- Die Befestigung des Getriebes wird durch die ovale Rosette des Fenstergriffes überdeckt.
- Das Fenstergriff-Getriebe ist mit Rastpunkten in Dreh-, Verschluss- und Kippstellung ausgestattet.

Produkt der Planung: FSB Türdrücker Aluminium Pure 1268 mit in den Einheitspreis einkalkulieren.
(siehe Technische Hinweis zu den Fenstern)

Anschlüsse:
- Seitlicher und oberer Anschluss der Fensterelemente an zweischaliges Mauerwerk bestehend aus Tragmauerwerk und Verblendmauerwerk, mit Innenanschlag.
- Seitliche Leibungsbereiche im Kellergeschoss werden oberhalb der Horizontalsperre mit Putz ausgeführt.
- Im Sturzbereich der Fenster wird eine Calziumsilikatplatte ≥ 4,0 cm als Wärmedämmung bauseits vorgesehen.
- Befestigung der Elemente hat verdecktliegend und ohne sichtbare Befestigungsmittel und Abdichtungen im Ansichtsbereich zu erfolgen.
-  Innere Anschlussfuge zwischen dem Blendrahmen und dem Mauerwerk ist mit dauerelastischen Dichtstoffen zu versiegeln.
- Äußere Anschlussfuge zwischen Mauerwerk und Blendrahmen ist mit einem Kompriband zu schließen.
- Unterer Anschluss ohne Anschlag. Im Fußpunkt der Fensterkonstruktion ist ein Basisprofil (Mehrkammer-Hohlprofil) anzuordnen. Dieses Basisprofil ist mit einem verzinkten Stahlrohr auszusteifen. Der Zwischenraum unterhalb der Basis und des Baukörpers ist allseitig mit Wärmedämmung auszufüllen. Aufgrund des im unteren Anschlussbereich schräg verlaufenden Mauerwerks ist die Auflagerfläche konstruktiv auf ein Mindestmaß zu reduzieren. Innenseitig wird im unteren Anschlussbereich bauseits eine Dichtschlämme aufgebracht. Eine weitergehende Ausbildung ist dort nicht vorgesehen. Außenseitig entfällt die Ausführung einer Rollschicht. Der gesamte untere Anschluss ist wasserdicht herzustellen.

Zeichnung-Nr.: A.2.01; D.9.01
Menge: 8,000 St; EP: 1311,000; GB: 10488

**3.1.20 Wellengitter als Einbruchschutz vor Kellerfenster**
Lieferung und Montage eines Wellengitters aus Stahl, bestehend aus Rahmen und Gitter. Rahmen und Gitter sind aus Stahlprofilen zu fertigen und durch Schweißung kraftschlüssig miteinander zu verbinden.

Einbauort: Untergeschoss

Abmessungen:
ca. 1000 mm x 670 mm
(Die Abmessungen sind vom Auftragnehmer vor Ort aufzunehmen und auf die jeweilige Fensteröffnung im Bereich des Verblendmauerwerks abzustimmen)

Wellengitter: 42x42x4 mm, verzinkt

Befestigung:
Die Wandbefestigung erfolgt im Bereich des Verblendmauerwerks mittels vier Flachstahl-L-Winkeln, die vorab am Mauerwerk zu montieren sind. Die Befestigungsmittel sind korrosionsgeschützt auszuführen und auf die Tragfähigkeit des Verblendmauerwerks abzustimmen. Die Bohrlöcher für die Befestigungsmittel sind ausschließlich in den Fugen des Verblendmauerwerks zu setzen, sodass die Verblendsteine nicht beschädigt werden. Die Lage der Bohrpunkte ist vorab mit dem Planer abzustimmen.
Am Rahmen des Wellengitters sind passend zu den L-Winkeln vier Flachstahllaschen mit Langloch anzuschweißen. Das Langloch ermöglicht eine Justierung des Gitters bei der Montage vor Ort, um Maßtoleranzen im Mauerwerk sowie die fugengebundene Lage der Bohrpunkte auszugleichen. Die Ansichtskante der Flachstahllaschen ist die schmale Seitenkante (stehend montiert).

Oberfläche:
Alle Stahlbauteile einschließlich Befestigungslaschen und L-Winkel sind feuerverzinkt auszuführen (Mindestschichtdicke gemäß DIN EN ISO 1461).

Im Einheitspreis sind folgende Leistungen vollständig einzukalkulieren: Materialbeschaffung, Zuschnitt, Schweißarbeiten, Oberflächenbehandlung (Verzinkung), Transport sowie die vollständige Montage inkl. Befestigungsmittel und Bohrarbeiten in den Mauerwerksfugen.

Zeichnung-Nr.: A.2.01; D.9.01
Menge: 14,000 St; EP: 250,000; GB: 3500

**3.1.30 Wetterschutzgitter B 1140 mm H 680 mm Stahl niro RC2 mit Insektenschutzgitter**
Wetterschutzgitter, als Lüftungsgitter mit Z-Lammelle inkl. mit Insektenschutz

Einbauort: Untergeschoss

Abmesungen:
Breite 1140 mm,
Höhe 680 mm,

aus nichtrostendem Stahl, in der Außenwand,
Dicke Stab 2 mm, geschraubt, Einbruchhemmung RC 2 DIN EN 1627, mit Schrauben und Laschen befestigen, Befestigungsuntergrund Mauerwerk, Arbeitshöhe des Montageortes bis 3,5 m über der Standfläche des hierfür erforderlichen Gerüstes, Ausführung gemäß Zeichnung.
Menge: 6,000 St; EP: 385,000; GB: 2310
Leistungsbereiche: 031
DIN 276/2008-12: 339
DIN 276 2018-12: 339
Zeitansatz: 0,66

**3.1.40 Wärmegedämmtes Stahlfensterprofilsystem mit ca. 66 mm Bautiefe, Stulpfenster DK/D mit Festverglasung als Oberlicht, Wiener Sprosse, 40 dB**
Liefern und Montage eines wärmegedämmtes Stahlfensterprofilsystem mit ca. 66 mm Bautiefe

Abmessung ca.: 1.430 mm x 2.870 mm (Breite x Höhe)

Einbauort: Erdgeschoss

Aufteilung und Ausführung nach beiliegender Ansicht in:
- Stulpfenster aus Stahl, mit einem Dreh-Kipp-Flügel (DK) und einem Drehflügel (D) sowie einem Oberlicht als Festverglasung
- Das Fensterelement ist mit Wiener Sprossen auszuführen, innenseitig als Fachstahl, außenseitig als T-Stahlprofilen, jeweils fest mit dem Flügelrahmen verschweißt.
- Oberfläche: pulverbeschichtet, Farbton: RAL 7031 ("Blaugrau") matt

Verglasung:
- Verglasung als Wärmeschutz-2-fach-Isolierverglasung mit Floatglas innen und außen, thermisch verbessertem Randverbund

Fenster Uw < 1,3 W/m2K
Sonneschutzverglasung g= 0,30
Erforderliches Schalldämm-Maß Rw,P = 40 dB

Stulp-Beschlag DK/D Fenster
- Der Stulp-Flügel erhält einen Stulp-Beschlag mit Einhandbedienung, bestehend aus einem Dreh-Kipp-Beschlag und einem Dreh-Beschlag Flügellasten bis 160 kg.
- Der DK-Flügel wird mit einen Fenstergriff ausgestattet (wird gesondert beschrieben).
- Der D-Flügel wird mit - im Falz eingebauten - Schnäppern gehalten ( bis FFH 800 mm), Flügel > 800 mm
FFH werden mit einem - im Falz angeordneten Hebel - über ein Stulpgetriebe verriegelt.

Fentergriff:
- Das Kammergetriebe wird in den Falz eingebaut.
- Die Betätigung des Getriebes erfolgt mit einem Fenstergriff mit 7 mm-Drückerstift.
- Die Befestigung des Getriebes wird durch die ovale Rosette des Fenstergriffes überdeckt.
- Das Fenstergriff-Getriebe ist mit Rastpunkten in Dreh-, Verschluss- und Kippstellung ausgestattet.

Produkt der Planung: FSB Türdrücker Aluminium Pure 1268 mit in den Einheitspreis einkalkulieren.
(siehe Technische Hinweis zu den Fenstern)

Baupyhsikalische Anforderungen siehe beigefügten Wärme- und Schallschutznachweis.

Anschlüsse:
- Seitlicher und oberer Anschluss der Fensterelemente an zweischaliges Mauerwerk, bestehend aus Tragmauerwerk und Verblendmauerwerk, mit Innenanschlag. Teilflächen des innenseitigen Mauerwerks bestehen aus Sichtmauerwerk und Teilflächen aus Putz (siehe beigefügte Planung).
- Im Sturzbereich der Fenster wird eine Calziumsilikatplatte ≥ 2,5 cm als Wärmedämmung bauseits ausgeführt.
- Befestigung der Elemente hat verdecktliegend und ohne sichtbare Befestigungsmittel und Abdichtungen im Ansichtsbereich zu erfolgen. Die Befestigung sind nach statischen und konstruktiven Anforderungen auszuführen.
-  Innere Anschlussfuge zwischen dem Blendrahmen und dem Mauerwerk ist mit dauerelastischen Dichtstoffen zu versiegeln.
- Äußere Anschlussfuge zwischen Mauerwerk und Blendrahmen ist mit einem Kompriband zu schließen.
- Im Fußpunkt der Fensterkonstruktion ist ein Basisprofil (Mehrkammer-Hohlprofil) anzuordnen. Dieses Basisprofil ist mit einem verzinkten Stahlrohr auszusteifen. Der Zwischenraum unterhalb der Basis und des Baukörpers ist allseitig mit Wärmedämmung auszufüllen. Auf der Innenseite ist die Basiskonstruktion für den Anschluss einer Fensterbank vorzurichten (Fensterbank wird gesondert abgerechnet). Die Anschlussfuge ist mit Wärmedämmung auszufüllen und mit dauerelastischen Dichtstoffen zu versiegeln. Auf der Außenseite ist die Dichtungsfolie an der Basiskonstruktion eingespannt. Die Folie ist bis auf den tragenden Baukörper zu führen und dort zu vekleben. Nach Einbau der Fensterelemente wird im Außenbereich, anstatt einer Fensterbank, eine Rollschicht bauseits ausgeführt. Die Schnittstelle zu den Mauerwerksarbeiten ist vorab zwischen den beteiligten Gewerken abzustimmen und in der Planung zu berücksichtigen.

Zeichnung-Nr.: A.2.02; D.9.02
Menge: 6,000 St; EP: 7421,000; GB: 44526

**3.1.50 Wärmegedämmtes Stahlfensterprofilsystem mit ca. 66 mm Bautiefe, Stulpfenster DK/D mit Festverglasung als Oberlicht, Wiener Sprosse, 40 dB, ESG**
Liefern und Montage eines wärmegedämmtes Stahlfensterprofilsystem mit ca. 66 mm Bautiefe

Abmessung ca.: 1.430 mm x 2.870 mm (Breite x Höhe)

Einbauort: Erdgeschoss

Aufteilung und Ausführung nach beiliegender Ansicht in:
- Stulpfenster aus Stahl, mit einem Dreh-Kipp-Flügel (DK) und einem Drehflügel (D) sowie einem Oberlicht als Festverglasung
- Das Fensterelement ist mit Wiener Sprossen auszuführen, innenseitig als Fachstahl, außenseitig als T-Stahlprofilen, jeweils fest mit dem Flügelrahmen verschweißt.
- Oberfläche: pulverbeschichtet, Farbton: RAL 7031 ("Blaugrau") matt

Verglasung:
- Verglasung als Wärmeschutz-2-fach-Isolierverglasung mit ESG innen und außen, thermisch verbessertem Randverbund

Fenster Uw < 1,3 W/m2K
Sonneschutzverglasung g= 0,30
Erforderliches Schalldämm-Maß Rw,P = 40 dB

Stulp-Beschlag DK/D Fenster
- Der Stulp-Flügel erhält einen Stulp-Beschlag mit Einhandbedienung, bestehend aus einem Dreh-Kipp-Beschlag und einem Dreh-Beschlag Flügellasten bis 160 kg.
- Der DK-Flügel wird mit einen Fenstergriff ausgestattet (wird gesondert beschrieben).
- Der D-Flügel wird mit - im Falz eingebauten - Schnäppern gehalten ( bis FFH 800 mm), Flügel > 800 mm
FFH werden mit einem - im Falz angeordneten Hebel - über ein Stulpgetriebe verriegelt.

Fentergriff:
- Das Kammergetriebe wird in den Falz eingebaut.
- Die Betätigung des Getriebes erfolgt mit einem Fenstergriff mit 7 mm-Drückerstift.
- Die Befestigung des Getriebes wird durch die ovale Rosette des Fenstergriffes überdeckt.
- Das Fenstergriff-Getriebe ist mit Rastpunkten in Dreh-, Verschluss- und Kippstellung ausgestattet.

Produkt der Planung: FSB Türdrücker Aluminium Pure 1268 mit in den Einheitspreis einkalkulieren.
(siehe Technische Hinweis zu den Fenstern)

Baupyhsikalische Anforderungen siehe beigefügten Wärme- und Schallschutznachweis.

Anschlüsse:
- Seitlicher und oberer Anschluss der Fensterelemente an zweischaliges Mauerwerk, bestehend aus Tragmauerwerk und Verblendmauerwerk, mit Innenanschlag. Teilflächen des innenseitigen Mauerwerks bestehen aus Sichtmauerwerk und Teilflächen aus Putz (siehe beigefügte Planung).
- Im Sturzbereich der Fenster wird eine Calziumsilikatplatte ≥ 2,5 cm als Wärmedämmung bauseits ausgeführt.
- Befestigung der Elemente hat verdecktliegend und ohne sichtbare Befestigungsmittel und Abdichtungen im Ansichtsbereich zu erfolgen. Die Befestigung sind nach statischen und konstruktiven Anforderungen auszuführen.
-  Innere Anschlussfuge zwischen dem Blendrahmen und dem Mauerwerk ist mit dauerelastischen Dichtstoffen zu versiegeln.
- Äußere Anschlussfuge zwischen Mauerwerk und Blendrahmen ist mit einem Kompriband zu schließen.
- Im Fußpunkt der Fensterkonstruktion ist ein Basisprofil (Mehrkammer-Hohlprofil) anzuordnen. Dieses Basisprofil ist mit einem verzinkten Stahlrohr auszusteifen. Der Zwischenraum unterhalb der Basis und des Baukörpers ist allseitig mit Wärmedämmung auszufüllen. Auf der Innenseite ist die Basiskonstruktion für den Anschluss einer Fensterbank vorzurichten (Fensterbank wird gesondert abgerechnet). Die Anschlussfuge ist mit Wärmedämmung auszufüllen und mit dauerelastischen Dichtstoffen zu versiegeln. Auf der Außenseite ist die Dichtungsfolie an der Basiskonstruktion eingespannt. Die Folie ist bis auf den tragenden Baukörper zu führen und dort zu vekleben. Nach Einbau der Fensterelemente wird im Außenbereich, anstatt einer Fensterbank, eine Rollschicht bauseits ausgeführt. Die Schnittstelle zu den Mauerwerksarbeiten ist vorab zwischen den beteiligten Gewerken abzustimmen und in der Planung zu berücksichtigen.

Zeichnung-Nr.:  A.2.02; D.9.02
Menge: 2,000 St; EP: 7626,000; GB: 15252

**3.1.60 Wärmegedämmtes Stahlfensterprofilsystem mit ca. 66 mm Bautiefe, Stulpfenster DK/D mit Festverglasung als Oberlicht, Wiener Sprosse, 47 dB**
Liefern und Montage eines wärmegedämmtes Stahlfensterprofilsystem mit ca. 66 mm Bautiefe

Abmessung ca.: 1.430 mm x 2.870 mm (Breite x Höhe)

Einbauort: Erdgeschoss

Aufteilung und Ausführung nach beiliegender Ansicht in:
- Stulpfenster aus Stahl, mit einem Dreh-Kipp-Flügel (DK) und einem Drehflügel (D) sowie einem Oberlicht als Festverglasung
- Das Fensterelement ist mit Wiener Sprossen auszuführen, innenseitig als Fachstahl, außenseitig als T-Stahlprofilen, jeweils fest mit dem Flügelrahmen verschweißt.
- Oberfläche: pulverbeschichtet, Farbton: RAL 7031 ("Blaugrau") matt

Verglasung:
- Verglasung als Wärmeschutz-2-fach-Isolierverglasung mit Floatglas innen und außen, thermisch verbessertem Randverbund

Fenster Uw < 1,3 W/m2K
Sonneschutzverglasung g= 0,30
Erforderliches Schalldämm-Maß Rw,P = 47 dB

Stulp-Beschlag DK/D Fenster
- Der Stulp-Flügel erhält einen Stulp-Beschlag mit Einhandbedienung, bestehend aus einem Dreh-Kipp-Beschlag und einem Dreh-Beschlag Flügellasten bis 160 kg.
- Der DK-Flügel wird mit einen Fenstergriff ausgestattet (wird gesondert beschrieben).
- Der D-Flügel wird mit - im Falz eingebauten - Schnäppern gehalten ( bis FFH 800 mm), Flügel > 800 mm
FFH werden mit einem - im Falz angeordneten Hebel - über ein Stulpgetriebe verriegelt.

Fentergriff:
- Das Kammergetriebe wird in den Falz eingebaut.
- Die Betätigung des Getriebes erfolgt mit einem Fenstergriff mit 7 mm-Drückerstift.
- Die Befestigung des Getriebes wird durch die ovale Rosette des Fenstergriffes überdeckt.
- Das Fenstergriff-Getriebe ist mit Rastpunkten in Dreh-, Verschluss- und Kippstellung ausgestattet.

Produkt der Planung: FSB Türdrücker Aluminium Pure 1268 mit in den Einheitspreis einkalkulieren.
(siehe Technische Hinweis zu den Fenstern)

Baupyhsikalische Anforderungen siehe beigefügten Wärme- und Schallschutznachweis.

Anschlüsse:
- Seitlicher und oberer Anschluss der Fensterelemente an zweischaliges Mauerwerk, bestehend aus Tragmauerwerk und Verblendmauerwerk, mit Innenanschlag. Teilflächen des innenseitigen Mauerwerks bestehen aus Sichtmauerwerk und Teilflächen aus Putz (siehe beigefügte Planung).
- Im Sturzbereich der Fenster wird eine Calziumsilikatplatte ≥ 2,5 cm als Wärmedämmung bauseits ausgeführt.
- Befestigung der Elemente hat verdecktliegend und ohne sichtbare Befestigungsmittel und Abdichtungen im Ansichtsbereich zu erfolgen. Die Befestigung sind nach statischen und konstruktiven Anforderungen auszuführen.
-  Innere Anschlussfuge zwischen dem Blendrahmen und dem Mauerwerk ist mit dauerelastischen Dichtstoffen zu versiegeln.
- Äußere Anschlussfuge zwischen Mauerwerk und Blendrahmen ist mit einem Kompriband zu schließen.
- Im Fußpunkt der Fensterkonstruktion ist ein Basisprofil (Mehrkammer-Hohlprofil) anzuordnen. Dieses Basisprofil ist mit einem verzinkten Stahlrohr auszusteifen. Der Zwischenraum unterhalb der Basis und des Baukörpers ist allseitig mit Wärmedämmung auszufüllen. Auf der Innenseite ist die Basiskonstruktion für den Anschluss einer Fensterbank vorzurichten (Fensterbank wird gesondert abgerechnet). Die Anschlussfuge ist mit Wärmedämmung auszufüllen und mit dauerelastischen Dichtstoffen zu versiegeln. Auf der Außenseite ist die Dichtungsfolie an der Basiskonstruktion eingespannt. Die Folie ist bis auf den tragenden Baukörper zu führen und dort zu vekleben. Nach Einbau der Fensterelemente wird im Außenbereich, anstatt einer Fensterbank, eine Rollschicht bauseits ausgeführt. Die Schnittstelle zu den Mauerwerksarbeiten ist vorab zwischen den beteiligten Gewerken abzustimmen und in der Planung zu berücksichtigen.

Zeichnung-Nr.: A.2.02; D.9.02
Menge: 6,000 St; EP: 7831,000; GB: 46986

**3.1.70 Wärmegedämmtes Stahlfensterprofilsystem mit ca. 66 mm Bautiefe, Stulpfenster DK/D mit Festverglasung als Oberlicht, Wiener Sprosse, 47 dB, ESG**
Liefern und Montage eines wärmegedämmtes Stahlfensterprofilsystem mit ca. 66 mm Bautiefe

Abmessung ca.: 1.430 mm x 2.870 mm (Breite x Höhe)

Einbauort: Erdgeschoss

Aufteilung und Ausführung nach beiliegender Ansicht in:
- Stulpfenster aus Stahl, mit einem Dreh-Kipp-Flügel (DK) und einem Drehflügel (D) sowie einem Oberlicht als Festverglasung
- Das Fensterelement ist mit Wiener Sprossen auszuführen, innenseitig als Fachstahl, außenseitig als T-Stahlprofilen, jeweils fest mit dem Flügelrahmen verschweißt.
- Oberfläche: pulverbeschichtet, Farbton: RAL 7031 ("Blaugrau") matt

Verglasung:
- Verglasung als Wärmeschutz-2-fach-Isolierverglasung mit ESG innen und außen, thermisch verbessertem Randverbund

Fenster Uw < 1,3 W/m2K
Sonneschutzverglasung g= 0,30
Erforderliches Schalldämm-Maß Rw,P = 47 dB

Stulp-Beschlag DK/D Fenster
- Der Stulp-Flügel erhält einen Stulp-Beschlag mit Einhandbedienung, bestehend aus einem Dreh-Kipp-Beschlag und einem Dreh-Beschlag Flügellasten bis 160 kg.
- Der DK-Flügel wird mit einen Fenstergriff ausgestattet (wird gesondert beschrieben).
- Der D-Flügel wird mit - im Falz eingebauten - Schnäppern gehalten ( bis FFH 800 mm), Flügel > 800 mm
FFH werden mit einem - im Falz angeordneten Hebel - über ein Stulpgetriebe verriegelt.

Fentergriff:
- Das Kammergetriebe wird in den Falz eingebaut.
- Die Betätigung des Getriebes erfolgt mit einem Fenstergriff mit 7 mm-Drückerstift.
- Die Befestigung des Getriebes wird durch die ovale Rosette des Fenstergriffes überdeckt.
- Das Fenstergriff-Getriebe ist mit Rastpunkten in Dreh-, Verschluss- und Kippstellung ausgestattet.

Produkt der Planung: FSB Türdrücker Aluminium Pure 1268 mit in den Einheitspreis einkalkulieren.
(siehe Technische Hinweis zu den Fenstern)

Baupyhsikalische Anforderungen siehe beigefügten Wärme- und Schallschutznachweis.

Anschlüsse:
- Seitlicher und oberer Anschluss der Fensterelemente an zweischaliges Mauerwerk, bestehend aus Tragmauerwerk und Verblendmauerwerk, mit Innenanschlag. Teilflächen des innenseitigen Mauerwerks bestehen aus Sichtmauerwerk und Teilflächen aus Putz (siehe beigefügte Planung).
- Im Sturzbereich der Fenster wird eine Calziumsilikatplatte ≥ 2,5 cm als Wärmedämmung bauseits ausgeführt.
- Befestigung der Elemente hat verdecktliegend und ohne sichtbare Befestigungsmittel und Abdichtungen im Ansichtsbereich zu erfolgen. Die Befestigung sind nach statischen und konstruktiven Anforderungen auszuführen.
-  Innere Anschlussfuge zwischen dem Blendrahmen und dem Mauerwerk ist mit dauerelastischen Dichtstoffen zu versiegeln.
- Äußere Anschlussfuge zwischen Mauerwerk und Blendrahmen ist mit einem Kompriband zu schließen.
- Im Fußpunkt der Fensterkonstruktion ist ein Basisprofil (Mehrkammer-Hohlprofil) anzuordnen. Dieses Basisprofil ist mit einem verzinkten Stahlrohr auszusteifen. Der Zwischenraum unterhalb der Basis und des Baukörpers ist allseitig mit Wärmedämmung auszufüllen. Auf der Innenseite ist die Basiskonstruktion für den Anschluss einer Fensterbank vorzurichten (Fensterbank wird gesondert abgerechnet). Die Anschlussfuge ist mit Wärmedämmung auszufüllen und mit dauerelastischen Dichtstoffen zu versiegeln. Auf der Außenseite ist die Dichtungsfolie an der Basiskonstruktion eingespannt. Die Folie ist bis auf den tragenden Baukörper zu führen und dort zu vekleben. Nach Einbau der Fensterelemente wird im Außenbereich, anstatt einer Fensterbank, eine Rollschicht bauseits ausgeführt. Die Schnittstelle zu den Mauerwerksarbeiten ist vorab zwischen den beteiligten Gewerken abzustimmen und in der Planung zu berücksichtigen.

Zeichnung-Nr.: A.2.02; D.9.02
Menge: 2,000 St; EP: 8036,000; GB: 16072

**3.1.80 Wärmegedämmtes Stahlfensterprofilsystem mit ca. 60 mm Bautiefe, bodentiefe VSG Festverglasung mit Oberlicht, 47 dB**
Liefern und Montage eines wärmegedämmtes Stahlfensterprofilsystem als mit ca. 60 mm Bautiefe

Abmessung ca.: 1.430 mm x 3.890 mm (Breite x Höhe)

Einbauort: Erdgeschoss, Festverglasung Außenfassade neben der Haupteingangstür

Aufteilung und Ausführung nach beiliegender Ansicht in:
- Bodentiefe Festverglasung aus Stahl, mit Oberlicht
- Kämpfer ist angepasst auf die mittige Höhe der unteren Wiener Sprosse des Fensteroberlichts (siehe Planung)
- Oberfläche: pulverbeschichtet, Farbton: RAL 7031 ("Blaugrau") matt

Verglasung:
- Verglasung als Wärmeschutz-2-fach-Isolierverglasung mit VSG innen und außen, thermisch verbessertem Randverbund, für Türen und bodengebundene Verglasungen bei Zugangsmöglichkeit des öffentlichen Personenverkehrs

Fenster Uw < 1,3 W/m2K
Sonneschutzverglasung g= 0,30
Erforderliches Schalldämm-Maß Rw,P = 47 db

Baupyhsikalische Anforderungen siehe beigefügten Wärme- und Schallschutznachweis.

Anschlüsse:
- Seitlicher und oberer Anschluss der Fensterelemente an zweischaliges Mauerwerk, bestehend aus Tragmauerwerk und Verblendmauerwerk, mit Innenanschlag. Innenseitigen Mauerwerks bestehen aus Sichtmauerwerk (siehe beigefügte Planung)
- Im Sturzbereich der Fenster wird eine Calziumsilikatplatte ≥ 2,5 cm als Wärmedämmung bauseits ausgeführt.
- Befestigung der Elemente hat verdecktliegend und ohne sichtbare Befestigungsmittel und Abdichtungen im Ansichtsbereich zu erfolgen.
-  Innere Anschlussfuge zwischen dem Blendrahmen und dem Mauerwerk ist mit dauerelastischen Dichtstoffen zu versiegeln.
- Äußere Anschlussfuge zwischen Mauerwerk und Blendrahmen ist mit einem Kompriband zu schließen.
- Unterer Anschluss erfolgt an den Rohfußboden, Höhe Fußbodenaufbau ca. 500 mm. Vorab ist eine verzinkte Stahlrohrkonstruktion zu montieren, die als Aufständerung für das Fenster dient. Im Fußpunkt der Fensterkonstruktion ist ein Basisprofil (Mehrkammer-Hohlprofil) anzuordnen. Dieses Basisprofil ist mit einem verzinkten Stahlrohr auszusteifen. Weiterhin ist innen und außen eine Dichtungsfolie an die Basiskonstruktion anzubinden und über die Aufständerung zu führen. Die Folie ist am Baukörper zu verkleben. Der Zwischenraum unterhalb der Basis und des Baukörpers ist allseitig mit Wärmedämmung auszufüllen. Die Wärmedämmung ist außerdem mit einem Aluminiumkantteil mit verdeckte Befestigung, abzudecken. Raumseitig ist die Basiskonstruktion für den Anschluss einer bauseits zu erbringenden Fußbodenkonstruktion aus Sichtestrich vorzurichten.

Zeichnung-Nr.: A.2.02; D.9.03
Menge: 1,000 St; EP: 1730,000; GB: 1730

**3.1.90 Aluminiumwinkel 20/20/2 mm zur Überdeckung Fuge zwischen Blendrahmen und Mauerwerk**
Stahlwinkel 20/20/2 mm zur Überdeckung Fuge zwischen Blendrahmen und Mauerwerk, pulverbeschichtet, Farbton: RAL 7031 ("Blaugrau")
Menge: 60,000 m; EP: 85,000; GB: 5100

Summe Abschnitt 3.1 Fensterlemente: 145964

#### Abschnitt 3.2 Außentürelemente

*Hinweis: Technische Hinweise zu den Außentüren*
Positionsbeschreibung (Formel Regelungen)
Die in den nachfolgend beschriebenen Positionen aufgeführten Leistungen sind gemäß der "ZTV", sowie den Vorbemerkungen und den vorgestellten technischen Beschreibungen auszuführen. Alle Positionen sind als komplette, in sich geschlossene und voll funktionsfähige Leistungen anzubieten. Notwendig erscheinende Änderungen oder Ergänzungen zum Produkt der Planung sind mit einer entsprechenden Begründung schriftlich dem Angebot beizufügen.

Produkt der Planung: Jansen Janisol
Material: Stahl, pulverbeschichtet, RAL 7031 ("Blaugrau"), matt
nach Bemusterung und Angabe Architekt

Türdrücker innen:
Produkt der Planung: FSB Aluminium Pure 1268, gekröpft
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Material: Aluminium
Oberfläche: Aluminium Pure
Drückerart: Verkröpfter Türdrücker
Feuerschutzklasse: EN 179
Dekor: Rosette
Dekorform: oval
Richtung: Neutral
Vierkantstift 9 mm

Stangengriff außen:
Passend zu den Türdrückern FSB Aluminium Pure 1268, gekröpft

Alle Fenster und Türelemente sind nach Aufmaß vor Ort/in Abstimmung mit dem Rohbauer herzustellen und erst nach Freigabe durch den Architekten auszuführen.

**3.2.10 Wärmegedämmtes 1.flg. Tür- Stahlprofilsystem mit 60 mm Bautiefe, mit Oberlicht, barrierefrei, Drehflügelantrieb**
Liefern und Montage eines wärmegedämmtes Tür- Stahlprofilsystem mit 60 mm Bautiefe

Abmessung ca.: 1.430 mm × 3.890 mm (Breite x Höhe)

Einbauort: Erdgeschoss, Haupteingangstür

Aufteilung und Ausführung nach beiliegender Ansicht in:
- Einflügliges Türelement aus Stahl, mit Oberlicht als Festverglasung, als Fluchttür
- Barrierefrei für Rollstuhlfahrer
- mit Drehflügelantrieb und zwei Drückerplatten außen und innen (wird gesondert abgerechnet siehe Pos. 03.02.0020)
- Panikfunktion
- Oberfläche: pulverbeschichtet, Farbton: RAL 7031 ("Blaugrau") matt

Verglasung:
- Verglasung als Wärmeschutz-2-fach-Isolierverglasung, VSG innen und außen, thermisch verbessertem Randverbund, für Türen und bodengebundene Verglasungen bei Zugangsmöglichkeit des öffentlichen Personenverkehrs.

Außentüren Uw < 1,8 W/m2K (Türfläche)
Sonneschutzverglasung g= 0,30
Erforderliches Schalldämm-Maß Rw,R > 37 db

Baupyhsikalische Anforderungen siehe beigefügten Wärme- und Schallschutznachweis.

Klassifizierung nach EN 1192 (Mechanische Festigkeit) Stahlrahmentüren, Klasse 4 höchste Klasse).

Beschlag für 1-flügelige Antipaniktüren Schließfunktion E (gem. DIN EN 179)
- Türbänder: gemäß Beschreibung und entsprechend den zu erwartenden Lasten.
- Schloss incl. Zubehör: Antipanik- Riegel- Fallenschloss mit automatischer Verriegelung und gesicherter Fallenfeststellung, mit Wechsel, Edelstahl- Stulp, Riegel und Falle vernickelt, vorgerichtet für Mehrfachverriegelung, vorgerichtet für Profilzylinder. Schließplatte; vorgerichtet für E-Öffner

Betätigung:
Innen: Türdrücker nach DIN EN 179, barrierefrei für Rollstuhlfahrer, gekröpft
Produkt der Planung: FSB Türdrücker Aluminium Pure 1268
(siehe Technische Hinweis zu den Türen)

Außen: Stoßgriff flügelüberdeckend vertikal
Passend zu den Türdrückern FSB Aluminium Pure 1268, gekröpft
(siehe Technische Hinweis zu den Türen)

Anschlüsse:
- Seitlicher und oberer Anschluss der Fensterelemente an zweischaliges Mauerwerk, bestehend aus Tragmauerwerk und Verblendmauerwerk, mit Innenanschlag. Das innenseitige Mauerwerk bestehen aus Sichtmauerwerk (siehe beigefügte Planung).
- Im Sturzbereich der Fenster wird eine Calziumsilikatplatte ≥ 2,5 cm als Wärmedämmung bauseits ausgeführt.
- Befestigung der Elemente hat verdecktliegend und ohne sichtbare Befestigungsmittel und Abdichtungen im Ansichtsbereich zu erfolgen.
-  Innere Anschlussfuge zwischen dem Blendrahmen und dem Mauerwerk ist mit dauerelastischen Dichtstoffen zu versiegeln.
- Äußere Anschlussfuge zwischen Mauerwerk und Blendrahmen ist mit einem Kompriband zu schließen.
- Höhe Fußbodenaufbau ca. 500 mm. Der Anschluss unten im Bereich der Türen ist mit einer zum System gehörenden Bodenschwelle und einer Trennschiene auszustatten. Unterhalb der Türschwelle ist eine aufgeständerte, verzinkte Stahlrohrkonstruktion anzubringen, um die Türanlage abzustützen. Der Zwischenraum unterhalb der Basis und des Rohfußbodens ist allseitig mit Wärmedämmung auszufüllen.
Auf der Innenseite ist die Basiskonstruktion für den Anschluss der bauseitigen Fussbodenkonstruktion vorzurichten. Der Bereich zwischen Fußbodenbelag und Basiskonstruktion ist mit Wärmedämmung zu verfüllen und die innere Anschlussfuge an den bauseitigen inneren Bodenbelag ist mit dauerelastischen Dichtstoffen zu versiegeln.
Auf der Außenseite erfolgt die Abdichtung mit einer an der Basiskonstruktion befestigten Dichtungsfolie, die bis auf den tragenden Baukörper zurürckzuführen und dort zu verkleben ist. Die Anschlussfuge zwischen der Basiskonstruktion und dem äußeren bauseitigen Bodenbelag ist mit einem Kompriband zu schließen.
Die Sockelhöhen sind auf den Aufbau der anschließenden Basispunkte abzustimmen.
- Verankerung Fenster/ Tür: Die Verankerung von Fenster- und Türwänden hat gemäß DIN 18360 und den örtlichen Gegebenheiten statisch ausreichend zu erfolgen. Die Befestigung des Blendrahmens erfolgt - mit für den jeweiligen Einbaufall geeigneten Dübeln - am Baukörper.
Der Abstand der Verankerungsstellen darf 800 mm nicht überschreiten.
Elemente mit speziellen Anforderungen (Einbruchhemmung etc.) an die Verankerung sind entsprechend ihrer jeweiligen Ausprägung und der Anforderung aus der Norm oder des Prüfzeugnisses auszuführen.
Jede Seite muss an mindestens zwei Stellen statisch ausreichend mit dem Bauwerk verankert werden.
Alle Bauteile der Verankerungen müssen so ausgebildet sein, dass sie die einwirkenden Kräfte sicher aufnehmen und auf das Tragwerk des Baukörpers übertragen.
Der Leitfaden zur Montage der RAL-Gütegemeinschaften Fenster und Haustüren, Frankfurt a. M, Stand 2014-03, Ziffer 3.1.2, Nr.7 Seite 33 ist zu berücksichtigen.
Nach Einbau der Fenster wird der Fußbodenaufbau bauseits mit Estrich von innen wie auch außen ergänzt.

Zeichnung-Nr.: A.2.02; D.9.03
Menge: 1,000 St; EP: 18181,020; GB: 18181,02

**3.2.20 Geräuscharmer elektromechanischer Drehtür-Antrieb für einflügelig, vorbeschriebene Anschlagtüren**
Geräuscharmer elektromechanischer Drehtür-Antrieb für einflügelig, vorbeschriebene Anschlagtüren.
Geprüft und zertifiziert nach DIN 18650, mit Montageplattensatz.

Funktionen:
Betriebsarten: Daueroffen, Automatik, Ladenschluss, Nacht
“Ladenschluss“ nur in Verbindung mit externem Display-Programmschalter
Low Energy-Betrieb (Niedrigenergieantrieb) gemäß prEN 12650, bzw. DIN 18650,
Behinderungserkennung und Reversierung,
Diagnosefunktion und Fehlerspeicher,
sämtliche Einstellungen über Display-Programmschalter möglich
zweiflügelig Variante mit integrierter Schließfolgeregelung,

Technische Merkmale:
Türbreite: Max. 1400 mm,
Türgewicht: Max. 180 kg,
Türöffnungswinkel: ca. 110°,
Öffnungs- und Schließgeschwindigkeit einstellbar,
Elektrischer Endschlag einstellbar,
Offenhaltezeit einstellbar von 0 bis 60 Sekunden
Bahngesteuertes Öffnen und Schließen

Abdeckhaube im Farbton: gemäß Abstimmung Bauherrin

Anschlussmöglichkeiten:
Getrennte Eingänge für innere und äußere Sensoren,
Not-Stopp-Schalter,
Display-Programmschalter,
Motorschloss,
Stromversorgung für externe Geräte: 24 V DC, 1000 mA

Ansteuerelemente außen:
Radarbewegungsmelder
Flächentaster: silber, Bemusterung durch Bauherrin

Ansteuerelemente innen:
Radarbewegungsmelder
Flächentaster: silber, Bemusterung durch Bauherrin

Türanschlagpuffer

Sicherheitssensor:
geprüft nach DIN 18650, auf dem Türblatt montiert, zur Absicherung des Schwenkbereiches der Tür in Öffnungsrichtung. Erforderlich in Bereichen, in denen mit schutzbedürftigen Personen zu rechnen ist.

Sicherheits- und Ansteuersensor:
geprüft nach DIN 18650, auf dem Türblatt montiert, zur Absicherung des Schwenkbereiches der Tür in Schließrichtung. Erforderlich in Bereichen, in denen mit schutzbedürftigen Personen zu rechnen ist.

Display-Programmschalter extern,
mit 4 Schaltstellungen
"AUS", "AUTOMATIKBETRIEB", "DAUEROFFEN", „LADENSCHLUSS“
sowie Anzeige der Betriebsart

Notschalter mit Glasscheibe

Sonstiges:
Elektroverkabelung bauseits durch Elektrofirma nach Kabelplan, Inbetriebnahme durch Werksmonteure bzw. Servicepartner.

Gemäß DIN 18650 muss:
- die Sicherheitsanalyse als Planungs- und Ausführungsgrundlage durchgeführt werden
- die Wartung und UVV Prüfung mindestens 1 x jährlich durchgeführt werden
- die Nebenschließkante einer automatischen Drehflügeltür abgesichert werden

In der Sicherheitsanalyse muss bei fehlender Absicherung auf das Restrisiko hingewiesen werden.Die Absicherung der Nebenschließkante erfolgt bauseits und ist nicht Teil des Lieferumfanges. Wir empfehlen Ihnen zur Absicherung der Nebenschließkante Fingerschutzrollos oder Rundprofile einzusetzen
Menge: 1,000 St; EP: 4100,000; GB: 4100

**3.2.30 Kosten für die Inbetriebnahme der Türantriebe**
*** Pauschalposition
Vor der ersten Inbetriebnahme der Türantriebe muss der ordnungsgemäße Einbau aller Elemente und deren elektrischer Anschluß überprüft werden.

Besondere Sorgfalt ist hierbei auf die Elemente zur Freischaltung der Verriegelung im Gefahrenfall zu verwenden.

Der ordnungsgemäße Einbau und die Funktionsfähigkeit der Tür muss durch einen Sachkundigen festgestellt werden.
Menge: 1,000 psch; EP: 500,000; GB: 500

**3.2.40 Prüfung und Wartung**
*** Pauschalposition
Kosten für die, in Abständen von maximal zwölf Monaten erforderliche  Prüfung der Antriebe auf ordnungsgemäßes und störungsfreies Zusammenwirken aller Geräte sowie eine Wartung.

Die jährliche Prüfung Wartung darf nur von einem Fachmann oder einer dafür ausgebildeten Person ausgeführt werden.

Wartungskosten sind für die Gesamtlaufzeit der Gewährleistung anzugeben.

Die jährliche Prüfung Wartung darf nur von einem Fachmann oder einer dafür ausgebildeten Person ausgeführt werden.

Umfang, Ergebnis und Zeitpunkt der jährlichen Prüfung und Wartung sind aufzuzeichnen.

Diese Aufzeichnungen sind durch den Betreiber aufzubewahren
Menge: 1,000 psch; EP: 400,000; GB: 400

**3.2.50 Wärmegedämmtes 1.flg. Tür- Stahlprofilsystem mit 60 mm Bautiefe, VSG, mit Oberlicht, barrierefrei**
Liefern und Montage eines wärmegedämmtes Tür- Stahlprofilsystem mit 60 mm Bautiefe

Abmessung ca.: 1.430 mm × 3.890 mm (Breite x Höhe)

Einbauort: Erdgeschoss, Terrassentür

Aufteilung und Ausführung nach beiliegender Ansicht in:
- Einflügliges Türelement aus Stahl, mit Oberlicht als Festverglasung, als Fluchttür
- Barrierefrei für Rollstuhlfahrer
- Obentürschließer (wird gesondert abgerechnet siehe Pos. 03.02.0070)
- Panikfunktion
- Oberfläche: pulverbeschichtet, Farbton: RAL 7031 ("Blaugrau") matt

Verglasung:
- Verglasung als Wärmeschutz-2-fach-Isolierverglasung, VSG innen und außen, thermisch verbessertem Randverbund, für Türen und bodengebundene Verglasungen bei Zugangsmöglichkeit des öffentlichen Personenverkehrs.

Außentüren Uw < 1,8 W/m2K (Türfläche)
Sonneschutzverglasung g= 0,30
Erforderliches Schalldämm-Maß Rw,R > 37 db

Baupyhsikalische Anforderungen siehe beigefügten Wärme- und Schallschutznachweis.

Klassifizierung nach EN 1192 (Mechanische Festigkeit) Stahlrahmentüren, Klasse 4 höchste Klasse).

Beschlag für 1-flügelige Antipaniktüren Schließfunktion E (gem. DIN EN 179)
- Türbänder: gemäß Beschreibung und entsprechend den zu erwartenden Lasten.
- Schloss incl. Zubehör: Antipanik- Riegel- Fallenschloss mit automatischer Verriegelung und gesicherter Fallenfeststellung, mit Wechsel, Edelstahl- Stulp, Riegel und Falle vernickelt, vorgerichtet für Mehrfachverriegelung; vorgerichtet für Profilzylinder. Schließplatte

Betätigung:
Innen: Türdrücker nach DIN EN 179, barrierefrei für Rollstuhlfahrer, gekröpft
Produkt der Planung: FSB Türdrücker Aluminium Pure 1268
(siehe Technische Hinweis zu den Türen)

Außen: Stoßgriff flügelüberdeckend vertikal
Passend zu den Türdrückern FSB Aluminium Pure 1268, gekröpft
(siehe Technische Hinweis zu den Türen)

Anschlüsse:
- Seitlicher und oberer Anschluss der Fensterelemente an zweischaliges Mauerwerk, bestehend aus Tragmauerwerk und Verblendmauerwerk, mit Innenanschlag. Teilflächen des innenseitigen Mauerwerks bestehen aus Sichtmauerwerk und Teilflächen aus Putz (siehe beigefügte Planung).
- Im Sturzbereich der Fenster wird eine Calziumsilikatplatte ≥ 2,5 cm als Wärmedämmung bauseits ausgeführt.
- Befestigung der Elemente hat verdecktliegend und ohne sichtbare Befestigungsmittel und Abdichtungen im Ansichtsbereich zu erfolgen.
-  Innere Anschlussfuge zwischen dem Blendrahmen und dem Mauerwerk ist mit dauerelastischen Dichtstoffen zu versiegeln.
- Äußere Anschlussfuge zwischen Mauerwerk und Blendrahmen ist mit einem Kompriband zu schließen.
- Höhe Fußbodenaufbau ca. 500 mm. Der Anschluss unten im Bereich der Türen ist mit einer zum System gehörenden Bodenschwelle und einer Trennschiene auszustatten. Unterhalb der Türschwelle ist eine aufgeständerte, verzinkte Stahlrohrkonstruktion anzubringen, um die Türanlage abzustützen. Der Zwischenraum unterhalb der Basis und des Rohfußbodens ist allseitig mit Wärmedämmung auszufüllen.
Auf der Innenseite ist die Basiskonstruktion für den Anschluss der bauseitigen Fussbodenkonstruktion vorzurichten. Der Bereich zwischen Fussbodenbelag und Basiskonstruktion ist mit Wärmedämmung zu verfüllen und die innere Anschlussfuge an den bauseitigen inneren Bodenbelag ist mit dauerelastischen Dichtstoffen zu versiegeln.
Auf der Außenseite erfolgt die Abdichtung mit einer an der Basiskonstruktion befestigten Dichtungsfolie, die bis auf den tragenden Baukörper zurürckzuführen und dort zu verkleben ist. Die Anschlussfuge zwischen der Basiskonstruktion und dem äußeren bauseitigen Bodenbelag ist mit einem Kompriband zu schließen.
Die Sockelhöhen sind auf den Aufbau der anschließenden Basispunkte abzustimmen.
- Verankerung Fenster/ Tür: Die Verankerung von Fenster- und Türwänden hat gemäß DIN 18360 und den örtlichen Gegebenheiten statisch ausreichend zu erfolgen. Die Befestigung des Blendrahmens erfolgt - mit für den jeweiligen Einbaufall geeigneten Dübeln - am Baukörper.
Der Abstand der Verankerungsstellen darf 800 mm nicht überschreiten.
Elemente mit speziellen Anforderungen (Einbruchhemmung etc.) an die Verankerung sind entsprechend ihrer jeweiligen Ausprägung und der Anforderung aus der Norm oder des Prüfzeugnisses auszuführen.
Jede Seite muss an mindestens zwei Stellen statisch ausreichend mit dem Bauwerk verankert werden.
Alle Bauteile der Verankerungen müssen so ausgebildet sein, dass sie die einwirkenden Kräfte sicher aufnehmen und auf das Tragwerk des Baukörpers übertragen.
Der Leitfaden zur Montage der RAL-Gütegemeinschaften Fenster und Haustüren, Frankfurt a. M, Stand 2014-03, Ziffer 3.1.2, Nr.7 Seite 33 ist zu berücksichtigen.
Nach Einbau der Fenster wird der Fußbodenaufbau bauseits mit Estrich von innen wie auch außen ergänzt.

Zeichnung-Nr.: A.2.02; D.9.03
Menge: 1,000 St; EP: 14388,660; GB: 14388,66

**3.2.60 Obentürschließer Gr.6 barrierefrei Außentür einflg. Endanschlag Öffnungsdämpfung Gleitsch. Festst. Korrosionsbest.Kl.0**
STLB-Bau 2026-04 029
Obentürschließer Größenklasse 6 DIN EN 1154, als barrierefreie Ausführung DIN 18040, für Außentür, einflügelig, mit Öffnungsdämpfung und Endanschlag, mit Gleitschiene mit mechanischer Feststellung, mit Montageplatte, Korrosionsbeständigkeit DIN EN 1670 Klasse 0.
Menge: 1,000 St; EP: 800,000; GB: 800
Leistungsbereiche: 029
DIN 276/2008-12: 334
DIN 276 2018-12: 334
Zeitansatz: 1,1

**3.2.70 Wärmegedämmtes 2-flg. Tür- Stahlprofilsystem mit 60 mm Bautiefe, mit Oberlicht,**
Liefern und Montage eines wärmegedämmtes Tür- Stahlprofilsystem mit 60 mm Bautiefe

Abmessung ca.: 1.960 mm × 3.010 mm (Breite x Höhe)

Einbauort: Erdgeschoss, Außentür Besprechungsraum

Aufteilung und Ausführung nach beiliegender Ansicht in:
- Zweiflügliges Türelement aus Stahl, als untergeordnete Fluchttür
- Barrierefrei
- Obentürschließer Gangflügel (wird gesondert abgerechnet siehe Pos. 03.02.0090)
- Panikfunktion
- Oberfläche: pulverbeschichtet, Farbton: RAL 7031 ("Blaugrau") matt

Verglasung:
- Verglasung als Wärmeschutz-2-fach-Isolierverglasung mit VSG innen und außen, thermisch verbessertem Randverbund, für Türen und bodengebundene Verglasungen bei Zugangsmöglichkeit des öffentlichen Personenverkehrs.

Außentüren Uw < 1,8 W/m2K (Türfläche)
Sonneschutzverglasung g= 0,30
Erforderliches Schalldämm-Maß Rw,R > 37 db

Baupyhsikalische Anforderungen siehe beigefügten Wärme- und Schallschutznachweis.

Klassifizierung nach EN 1192 (Mechanische Festigkeit) Stahlrahmentüren, Klasse 4 höchste Klasse).

Beschlag 2-flügelige Teilpaniktüren Schließfunktion E (gem. DIN EN 179), einwärts öffnend
- Türbänder: gemäß Beschreibung und entsprechend den zu erwartenden Lasten.
- Schloss incl. Zubehör: Antipanik- Riegel- Fallenschloss mit automatischer Verriegelung, mit Wechsel, Edelstahl- Stulp, Riegel und Falle vernickelt, vorgerichtet für Profilzylinder.Schließplatte

Betätigung Standflügel:
Verdecktliegender Falztreibriegel, Treibstangen, Treibstangenführung, Bodenbuchse und Befestigungsmaterial.

Betätigung Gangflügel:
Innen: Türdrücker nach DIN EN 179, barrierefrei, gekröpft
Produkt der Planung: FSB Türdrücker Aluminium Pure 1268
(siehe Technische Hinweis zu den Türen)

Außen: Stoßgriff flügelüberdeckend vertikal
Passend zu den Türdrückern FSB Aluminium Pure 1268, gekröpft
(siehe Technische Hinweis zu den Türen)

Anschlüsse:
- Seitlicher und oberer Anschluss der Fensterelemente an zweischaliges Mauerwerk, bestehend aus Tragmauerwerk und Verblendmauerwerk, ohne Innenanschlag. Innenseitiges Mauerwerk besteht aus Sichtmauerwerk (siehe beigefügte Planung).
- Im oberen Bereich ist ein Betonsturz vorhanden.
- Befestigung der Elemente hat verdecktliegend und ohne sichtbare Befestigungsmittel und Abdichtungen im Ansichtsbereich zu erfolgen.
-  Innere Anschlussfuge zwischen dem Blendrahmen und dem Mauerwerk ist mit dauerelastischen Dichtstoffen zu versiegeln.
- Äußere Anschlussfuge zwischen Mauerwerk und Blendrahmen ist mit einem Kompriband zu schließen.
- Höhe Fußbodenaufbau ca. 500 mm. Der Anschluss unten im Bereich der Türen ist mit einer zum System gehörenden Bodenschwelle und einer Trennschiene auszustatten. Unterhalb der Türschwelle ist eine aufgeständerte, verzinkte Stahlrohrkonstruktion anzubringen, um die Türanlage abzustützen. Der Zwischenraum unterhalb der Basis und des Rohfußbodens ist allseitig mit Wärmedämmung auszufüllen.
Auf der Innenseite ist die Basiskonstruktion für den Anschluss der bauseitigen Fussbodenkonstruktion vorzurichten. Der Bereich zwischen Fussbodenbelag und Basiskonstruktion ist mit Wärmedämmung zu verfüllen und die innere Anschlussfuge an den bauseitigen inneren Bodenbelag ist mit dauerelastischen Dichtstoffen zu versiegeln.
Auf der Außenseite erfolgt die Abdichtung mit einer an der Basiskonstruktion befestigten Dichtungsfolie, die bis auf den tragenden Baukörper zurürckzuführen und dort zu verkleben ist. Die Anschlussfuge zwischen der Basiskonstruktion und dem äußeren bauseitigen Bodenbelag ist mit einem Kompriband zu schließen.
Die Sockelhöhen sind auf den Aufbau der anschließenden Basispunkte abzustimmen.
- Verankerung Fenster/ Tür: Die Verankerung von Fenster- und Türwänden hat gemäß DIN 18360 und den örtlichen Gegebenheiten statisch ausreichend zu erfolgen. Die Befestigung des Blendrahmens erfolgt - mit für den jeweiligen Einbaufall geeigneten Dübeln - am Baukörper.
Der Abstand der Verankerungsstellen darf 800 mm nicht überschreiten.
Elemente mit speziellen Anforderungen (Einbruchhemmung etc.) an die Verankerung sind entsprechend ihrer jeweiligen Ausprägung und der Anforderung aus der Norm oder des Prüfzeugnisses auszuführen.
Jede Seite muss an mindestens zwei Stellen statisch ausreichend mit dem Bauwerk verankert werden.
Alle Bauteile der Verankerungen müssen so ausgebildet sein, dass sie die einwirkenden Kräfte sicher aufnehmen und auf das Tragwerk des Baukörpers übertragen.
Der Leitfaden zur Montage der RAL-Gütegemeinschaften Fenster und Haustüren, Frankfurt a. M, Stand 2014-03, Ziffer 3.1.2, Nr.7 Seite 33 ist zu berücksichtigen.
Nach Einbau der Fenster wird der Fußbodenaufbau bauseits mit Estrich von innen wie auch außen ergänzt.

Zeichnung-Nr.: A.2.02; D.9.04
Menge: 1,000 St; EP: 18231,000; GB: 18231

**3.2.80 Obentürschließer Gr.4 barrierefrei Außentür 2-flg. Endanschlag Öffnungsdämpfung Gleitsch. Festst. Schließfolgeregl. verdeckt Korrosionsbest.Kl.0**
STLB-Bau 2026-04 029
Obentürschließer Größenklasse 4 DIN EN 1154, als barrierefreie Ausführung DIN 18040, für Außentür, 2-flügelig, mit Öffnungsdämpfung und Endanschlag, mit Gleitschiene mit mechanischer Feststellung, Schließfolgeregler integriert, verdeckt liegend, mit Montageplatte, Korrosionsbeständigkeit DIN EN 1670 Klasse 0.
Menge: 1,000 St; EP: 1176,280; GB: 1176,28
Leistungsbereiche: 029
DIN 276/2008-12: 334
DIN 276 2018-12: 334
Zeitansatz: 1,98

**3.2.90 Mehrfachverriegl. Panikfunkt. Wechselfunkt. PZ**
STLB-Bau 2026-04 029
Mehrfachverriegelung,
Klassifizierung DIN EN 12209:
- Gebrauchskategorie Klasse 3,
- Dauerfunktionstüchtigkeit Klasse W,
- Feuerbeständigkeit, Rauch- und Feuerschutz Klasse 0,
- Korrosionsbeständigkeit und Temperatur Klasse F,
- Schutzwirkung und Anbohrwiderstand Klasse 3,
für Stahltüren, mit Panikfunktion, als Wechselfunktion, Schlossmaße DIN 18251, vorgerichtet für Profilzylinder DIN 18252, 2tourig, für einflügelige Tür, Schließblech/-teile profilabhängig, Stulpschiene mit Verriegelungen an 3 Stellen aus Stahl, korrosionsgeschützt, Falle und Riegel des Hauptschlosses aus Zinkdruckguss,
Hersteller und Typ '....................................................' vom Bieter einzutragen
.
Menge: 2,000 St; EP: 568,420; GB: 1136,84
Leistungsbereiche: 029
DIN 276/2008-12: 344
DIN 276 2018-12: 344
Zeitansatz: 1,25

**3.2.100 Zulage für Ausführung der Türelemente in RC 2 nach DIN EN 1627**
Zulage für Ausführung der Türelemente in RC 2 nach DIN EN 1627

der Pos. 03.02.0010; 03.02.0060; 03.02.0080

Folgende Komponenten müssen den Anforderungen aus der Norm und des Prüfzeugnisses des Systemgebers entsprechen, bzw. eingehalten werden:

Rahmenprofile
Einbruchhemmende Beschläge
Einbruchhemmendes Glas P4A DIN EN 356
Ausführung und Anzahl der Befestigungspunkte
Der Baukörper
Die Fertigungsrichtlinien des Systemgebers

Sollten für den Türtyp, bedingt durch die Größe, Form, Profilauswahl etc., kein Prüfzeugniss vorliegen, so hat die Ausführung in Anlehnung an das entsprechende Zeugniss zu erfolgen, die Abweichungen sind dem AG schriftlich mitzuteilen.

Ein entsprechendes Prüfzeugnis über das Element, sowie eine Werks- und Montagebescheinigung ist auszustellen und dem Bauherren auszuhändigen.
Menge: 19,000 m2; EP: 150,000; GB: 2850

**3.2.110 Prov. Profildoppelzylinder**
ProvisorischerProfildoppelzylinder DIN 18252, für die Baustelle, Zylindergehäuse und Zylinderkern aus Messing, matt vernickelt,
Menge: 2,000 St; EP: 20,000; GB: 40
Leistungsbereiche: 029
DIN 276/2008-12: 344
DIN 276 2018-12: 344
Zeitansatz: 0,12

Summe Abschnitt 3.2 Außentürelemente: 61803,8

Summe Bereich 3 Fenster- und Außentürelemente: 207767,8

### Bereich 4 Entsorgungsarbeiten

#### Abschnitt 4.1 Entsorgungsarbeiten

*Hinweis: Hinweis zur Ausführung der Entsorgungspositionen*
Die nachfolgend aufgeführten Entsorgungspositionen beziehen sich ausschließlich auf die Entsorgung von losem, nicht fest verbautem Inventar, sowie der Entsorgung von nicht wiederverwertbaren Steinen etc.
Diese Leistungen sind nicht pauschal auszuführen, sondern ausschließlich nach schriftlicher oder mündlicher Anweisung der Bauleitung vorzunehmen.
Die Mengenangaben in den Positionen dienen lediglich der Orientierung und können je nach tatsächlichem Bedarf variieren. Eine gesonderte Dokumentation des abgegebenen Entsorgungsgutes ist auf Anforderung der Bauleitung vorzulegen.

**4.1.10 Abfall nicht gefährlich AVV170405 nicht schadstoffbelastet LKW AN transp. entsorgen Verwertungsanlage bis 50km Vergüt.Entsorg. AN**
STLB-Bau 2026-04 087
Bau- und Abbruchabfälle, Metalle,
nicht gefährlich, Abfallschlüssel nach AVV (Abfallverzeichnis-Verordnung) 170405 Eisen/Stahl,
nicht schadstoffbelastet,
auf Baustelle lagernd, in Behälter AN laden, mit LKW des AN transportieren, entsorgen, max. Gesamtgewicht ohne Beschränkung, Behältergröße über 5 bis 7 m3, zur Verwertungsanlage, Transportweg bis 50 km, Vergütung der Entsorgung übernimmt AN, Mengenermittlung nach Wiegekarte.
Menge: 2,500 t; EP: 39,660; GB: 99,15
Leistungsbereiche: 087
DIN 276/2008-12: 396
DIN 276 2018-12: 396

**4.1.20 Abfall nicht gefährlich AVV170904 nicht schadstoffbelastet LKW AN transp. entsorgen Verwertungsanlage bis 50km Vergüt.Entsorg. AN**
STLB-Bau 2026-04 087
Sonstige Bau- und Abbruchabfälle,
nicht gefährlich, Abfallschlüssel nach AVV (Abfallverzeichnis-Verordnung) 170904 gemischte Bau- und Abbruchabfälle,
nicht schadstoffbelastet,
auf Baustelle lagernd, in Behälter AN laden, mit LKW des AN transportieren, entsorgen, max. Gesamtgewicht ohne Beschränkung, Behältergröße über 5 bis 7 m3, zur Verwertungsanlage, Transportweg bis 50 km, Vergütung der Entsorgung übernimmt AN, Mengenermittlung nach Wiegekarte.
Menge: 5,000 t; EP: 244,930; GB: 1224,65
Leistungsbereiche: 087
DIN 276/2008-12: 396
DIN 276 2018-12: 396

Summe Abschnitt 4.1 Entsorgungsarbeiten: 1323,8

Summe Bereich 4 Entsorgungsarbeiten: 1323,8

### Bereich 5 Stundenlohnarbeiten

#### Abschnitt 5.1 Stundenlohnarbeiten

*Hinweis: Stundenlohnarbeiten*
Stundenlohnarbeiten werden bei Bedarf zu den nachstehend angebotenen Verrechnungssätzen in Auftrag gegeben. Die Stundenlohnzettel dürfen nur auf besondere Anordnung der örtlichen Bauleitung des AG ausgeführt werden und sind dieser am selben Tag und unabhängig von der Abrechnung der sonstigen Leistungen zur Unterschrift  vorzulegen. Verrechnungssätze für Stundenlohnarbeiten sind einschließlich vermögenswirksamer Leistungen mit den Zuschlägen für Gemeinkosten (Sozialkassenbeiträge, Winterumlage und dgl.), sowie Lohn- und Gehaltsnebenkosten, Zuschläge für Überstunden und Samstagsarbeiten, Fahrtkosten, sowie Wagnis und Gewinn anzubieten. Zuschläge für Sonn- und Feiertage werden gesondert vergütet.

**5.1.10 Vorarbeiter/-in sämtliche Kosten/Zuschläge**
STLB-Bau 2022-10 091
Stundenlohnarbeiten durch Vorarbeiter/-in
der Verrechnungssatz für die jeweilige Arbeitskraft umfasst sämtliche Aufwendungen wie Lohn- und Gehaltskosten, Lohn- und Gehaltsnebenkosten, Zuschläge, lohngebundene und lohnabhängige Kosten, sonstige Sozialkosten, Gemeinkosten, Wagnis und Gewinn.
Menge: 25,000 h; EP: 95,000; GB: 2375
Leistungsbereiche: 084
DIN 276/2008-12: 399
DIN 276 2018-12: 399

**5.1.20 Facharbeiter/-in sämtliche Kosten/Zuschläge**
STLB-Bau 2022-10 091
Stundenlohnarbeiten durch Facharbeiter/-in
der Verrechnungssatz für die jeweilige Arbeitskraft umfasst sämtliche Aufwendungen wie Lohn- und Gehaltskosten, Lohn- und Gehaltsnebenkosten, Zuschläge, lohngebundene und lohnabhängige Kosten, sonstige Sozialkosten, Gemeinkosten, Wagnis und Gewinn.
Menge: 30,000 h; EP: 85,000; GB: 2550
Leistungsbereiche: 084
DIN 276/2008-12: 399
DIN 276 2018-12: 399

**5.1.30 Helfer/-in sämtliche Kosten/Zuschläge**
STLB-Bau 2022-10 091
Stundenlohnarbeiten durch Helfer/-in
der Verrechnungssatz für die jeweilige Arbeitskraft umfasst sämtliche Aufwendungen wie Lohn- und Gehaltskosten, Lohn- und Gehaltsnebenkosten, Zuschläge, lohngebundene und lohnabhängige Kosten, sonstige Sozialkosten, Gemeinkosten, Wagnis und Gewinn.
Menge: 15,000 h; EP: 65,000; GB: 975
Leistungsbereiche: 084
DIN 276/2008-12: 399
DIN 276 2018-12: 399

Summe Abschnitt 5.1 Stundenlohnarbeiten: 5900

Summe Bereich 5 Stundenlohnarbeiten: 5900

Summe 026 Fenster- und Außentürarbeiten: 227312,21; USt %: 19; Summe netto: 227312,21; Summe brutto: 270501,53
